# Caixilharia de alumínio lacado cor branca, em parede de fachada, composta por 2 folhas centrais e 2 folhas laterais fixas de (40+180+40)x210 cm, gama básica, com pré-aro

- Propriedade do ficheiro: CYPE INGENIEROS, S.A.
- Formato: FIEBDC-3/2002
- Moeda: EUR
- Custos indirectos: 3.00 %
- IVA: 23.00 %

## F Fachadas

### FC Caixilharia exterior

#### FCL Alumínio

**FCL065** Ud Caixilharia de alumínio lacado cor branca, em parede de fachada, composta por 2 folhas centrais e 2 folhas laterais fixas de (40+180+40)x210 cm, gama básica, com pré-aro.
Fornecimento e montagem de caixilharia de alumínio lacado cor branca com 60 microns de espessura mínima de película seca, em parede de fachada, composta por 2 folhas centrais e 2 folhas laterais fixas de (40+180+40)x210 cm, com pré-aro; certificado de conformidade marca de qualidade QUALICOAT, gama básica; composta por perfis extrudidos formando aros e folhas de 1,5 mm de espessura mínima em perfis estruturais, ferragens de pendurar e abertura, juntas de envidraçado de EPDM, parafusos de aço inoxidável, elementos de estanquidade, acessórios e ferramentas de mecanização homologadas. Incluindo p/p de pré-aro de alumínio, ganchos de fixação, vedação perimetral de juntas através de um cordão de silicone neutro e ajuste final em obra. Elaborada em oficina, com classificação à permeabilidade ao ar segundo EN 12207, à estanquidade à água segundo EN 12208 e à resistência à carga do vento segundo EN 12210. Totalmente montada e testada.
Inclui: Colocação da caixilharia. Ajuste final das folhas. Vedação de juntas perimetrais.
Critério de medição de projecto: Número de unidades previstas, segundo documentação gráfica de Projecto.
Critério de medição de obra: Medir-se-á o número de unidades realmente executadas segundo especificações de Projecto.

| Código | Un | Descrição | Rendimento | Preço | Importância |
|---|---|---|---|---|---|
| mt25pem010 | m | Pré-aro para caixilharia exterior de alumínio, inclusive p/p de elaboração em oficina. (material) | 9.400 | 2.69 | 25.29 |
| mt25pfb020j | m² | Caixilharia de alumínio lacado cor branca em parede de fachada composta por duas folhas centrais formadas por uma parte fixa e uma parte de abrir e duas folhas laterais fixas, gama básica, com classificação à permeabilidade ao ar segundo EN 12207, à estanquidade à água segundo EN 12208 e à resistência à carga do vento segundo EN 12210, marca de qualidade QUALICOAT. Inclusive p/p de kit de ferragens de pendurar, juntas de envidraçado de EPDM, parafusos de aço inoxidável, elementos de estanquidade, acessórios, ferramentas de mecanização homologadas e elaboração em oficina. (material) | 5.460 | 90.25 | 492.77 |
| mt15sja100 | Ud | Cartucho de pasta de silicone neutro. (material) | 0.162 | 3.13 | 0.51 |
| op00ato010 |  | Aparafusadora. | 1.000 | 0.00 | 0.00 |
| mo017 | h | Oficial de 1ª serralheiro. (mão de obra) | 1.145 | 17.12 | 19.60 |
| mo057 | h | Ajudante de serralheiro. (mão de obra) | 0.984 | 16.51 | 16.25 |
| % | % | Custos directos complementares | 2 % | 554.42 | 11.09 |
|  |  | Custos directos |  |  | 565.51 |
