# Portada exterior de PVC, uma folha de abrir, tipo veneziana, de lâminas fixas, dimensões 300x600 mm, colocada em janela

- Propriedade do ficheiro: CYPE INGENIEROS, S.A.
- Formato: FIEBDC-3/2002
- Moeda: EUR
- Custos indirectos: 3.00 %
- IVA: 23.00 %

## F Fachadas

### FD Protecções e gradeamentos exteriores

#### FDV Portadas

**FDV010** Ud Portada exterior de PVC, uma folha de abrir, tipo veneziana, de lâminas fixas, dimensões 300x600 mm, colocada em janela.
Fornecimento e colocação de portada exterior de PVC, uma folha de abrir, tipo veneziana, de lâminas fixas, dimensões 300x600 mm; acabamento liso, em cor branca, com reforços interiores, puxador e ferragens, colocada em janela. Totalmente instalada e ajustada.
Inclui: Colocação e fixação do aro. Colocação e fixação dos elementos de pendurar. Colocação da folha.
Critério de medição de projecto: Número de unidades previstas, segundo documentação gráfica de Projecto.
Critério de medição de obra: Medir-se-á o número de unidades realmente executadas segundo especificações de Projecto.

| Código | Un | Descrição | Rendimento | Preço | Importância |
|---|---|---|---|---|---|
| mt24dbc010aa | Ud | Portada exterior de PVC, uma folha de abrir, tipo veneziana, de lâminas fixas, dimensões 300x600 mm; acabamento liso, em cor branca, com reforços interiores, puxador e ferragens. (material) | 1.000 | 95.37 | 95.37 |
| op00ato010 |  | Aparafusadora. | 1.000 | 0.00 | 0.00 |
| op00tal010 |  | Berbequim. | 1.000 | 0.00 | 0.00 |
| mo017 | h | Oficial de 1ª serralheiro. (mão de obra) | 1.253 | 17.12 | 21.45 |
| mo057 | h | Ajudante de serralheiro. (mão de obra) | 0.626 | 16.51 | 10.34 |
| % | % | Custos directos complementares | 2 % | 127.16 | 2.54 |
|  |  | Custos directos |  |  | 129.70 |
