# Portada veneziana, exterior, de madeira de pinho melis para envernizar, com uma folha de lâminas fixas, de 50x150 cm, colocada em janela

- Propriedade do ficheiro: CYPE INGENIEROS, S.A.
- Formato: FIEBDC-3/2002
- Moeda: EUR
- Custos indirectos: 3.00 %
- IVA: 23.00 %

## F Fachadas

### FD Protecções e gradeamentos exteriores

#### FDV Portadas

**FDV030** Ud Portada veneziana, exterior, de madeira de pinho melis para envernizar, com uma folha de lâminas fixas, de 50x150 cm, colocada em janela.
Portada veneziana, exterior, de madeira de pinho melis para envernizar, de uma folha de lâminas fixas, de 50x150 cm, colocada em janela. Acessórios, ferragens de pendurar e abertura, parafusos de aço inoxidável, elementos de estanquidade, acessórios e ferramentas homologadas. Incluindo p/p de ganchos de fixação, vedação perimetral de juntas através de um cordão de silicone neutro e ajuste final em obra. Elaborada em oficina. Totalmente montada.
Inclui: Colocação e fixação do aro. Colocação e fixação dos elementos de pendurar. Colocação da folha.
Critério de medição de projecto: Número de unidades previstas, segundo documentação gráfica de Projecto.
Critério de medição de obra: Medir-se-á o número de unidades realmente executadas segundo especificações de Projecto.

| Código | Un | Descrição | Rendimento | Preço | Importância |
|---|---|---|---|---|---|
| mt22xcv030c | m² | Portada veneziana formada por lâminas fixas, de madeira de pinho melis para envernizar. (material) | 0.750 | 289.98 | 217.49 |
| mt22xcv031a | Ud | Acessórios, ferragens de manobra e abertura, parafusos de aço inoxidável, elementos de estanquidade, acessórios e mecanismos homologados, para portadas de madeira de uma folha de abrir. (material) | 1.000 | 12.00 | 12.00 |
| op00cla010 |  | Pregadora. | 1.000 | 0.00 | 0.00 |
| op00cep010 |  | Plainas. | 1.000 | 0.00 | 0.00 |
| op00ato010 |  | Aparafusadora. | 1.000 | 0.00 | 0.00 |
| op00tal010 |  | Berbequim. | 1.000 | 0.00 | 0.00 |
| mo016 | h | Oficial de 1ª carpinteiro. (mão de obra) | 0.235 | 17.16 | 4.03 |
| mo056 | h | Ajudante de carpinteiro. (mão de obra) | 0.235 | 16.57 | 3.89 |
| % | % | Custos directos complementares | 2 % | 237.41 | 4.75 |
|  |  | Custos directos |  |  | 242.16 |
