# Vidro polido incolor, 4 mm

- Propriedade do ficheiro: CYPE INGENIEROS, S.A.
- Formato: FIEBDC-3/2002
- Moeda: EUR
- Custos indirectos: 3.00 %
- IVA: 23.00 %

## F Fachadas

### FV Vidros

#### FVP Planos: simples

**FVP010** m² Vidro polido incolor, 4 mm.
Envidraçado com vidro polido incolor, 4 mm, fixado sobre caixilharia com cunhagem através de calços de apoio perimetrais e laterais, vedação a frio com silicone sintético incolor (não acrílico), compatível com o material suporte. Inclusive cortes do vidro e colocação de bites.
Inclui: Limpeza de todo o tipo de matérias ou sujidade que possa ter-se depositado no interior dos perfis. Colocação, calçamento, montagem e ajuste da caixilharia. Vedação final de estanquidade.
Critério de medição de projecto: Superfície de caixilharia a envidraçar, segundo documentação gráfica de Projecto, incluindo em cada folha com vitral as dimensões do caixilho.
Critério de medição de obra: Será medida a superfície realmente executada segundo especificações de Projecto, somando, para cada uma das peças, a superfície resultante de arredondar por excesso cada uma das suas arestas a múltiplos de 30 mm.

| Código | Un | Descrição | Rendimento | Preço | Importância |
|---|---|---|---|---|---|
| mt21vpi010a | m² | Vidro polido incolor, 4 mm. Segundo NP EN 410 e NP EN 673. (material) | 1.006 | 13.21 | 13.29 |
| mt21vva010 | m | Vedação de juntas mediante aplicação com pistola de silicone sintético incolor. (material) | 3.500 | 0.85 | 2.98 |
| mt21vva021 | Ud | Material auxiliar para a colocação de vidros. (material) | 1.000 | 1.26 | 1.26 |
| mo054 | h | Oficial de 1ª vidraceiro. (mão de obra) | 0.243 | 18.20 | 4.42 |
| mo108 | h | Ajudante de vidraceiro. (mão de obra) | 0.243 | 17.76 | 4.32 |
| % | % | Custos directos complementares | 2 % | 26.27 | 0.53 |
|  |  | Custos directos |  |  | 26.80 |
