# Assentamento de bastidor para caixa de estore

- Propriedade do ficheiro: CYPE INGENIEROS, S.A.
- Formato: FIEBDC-3/2002
- Moeda: EUR
- Custos indirectos: 3.00 %
- IVA: 23.00 %

## H Remates e trabalhos auxiliares

### HE Assentamentos

#### HEP Persianas e grades de segurança

**HEP010** Ud Assentamento de bastidor para caixa de estore.
Assentamento de bastidor para caixa de estore, com pasta de gesso B1.
Inclui: Marcação. Nivelação e aprume. Escoramento. Fixação do elemento.
Critério de medição de projecto: Número de unidades previstas, segundo documentação gráfica de Projecto.
Critério de medição de obra: Medir-se-á o número de unidades realmente executadas segundo especificações de Projecto.

| Código | Un | Descrição | Rendimento | Preço | Importância |
|---|---|---|---|---|---|
| mt09pye010b | m³ | Pasta de gesso de construção B1, segundo EN 13279-1. (material) | 0.015 | 148.50 | 2.23 |
| mo020 | h | Oficial de 1ª construção. (mão de obra) | 0.761 | 24.63 | 18.74 |
| mo113 | h | Operário não qualificado construção. (mão de obra) | 0.761 | 23.29 | 17.72 |
| % | % | Custos directos complementares | 2 % | 38.69 | 0.77 |
|  |  | Custos directos |  |  | 39.46 |
