# Controlador de zona com termostato, com ecrã táctil LCD monocromo retroiluminado, modelo ZOZONEPADB "AT HOME"

- Propriedade do ficheiro: CYPE INGENIEROS, S.A.
- Formato: FIEBDC-3/2002
- Moeda: EUR
- Custos indirectos: 3.00 %
- IVA: 23.00 %

## I Instalações

### IB Sistemas de climatização

#### IBZ Sistema Airzone

**IBZ006** Ud Controlador de zona com termostato, com ecrã táctil LCD monocromo retroiluminado, modelo ZOZONEPADB "AT HOME".
Fornecimento e montagem de controlador de zona com termostato, com ecrã táctil LCD monocromo retroiluminado, modelo ZOZONEPADB "AT HOME", comunicação por cabo, alimentação através de bus AT Home, montagem em superfície, cor branca, com as seguintes funcionalidades de controlo domótico, individualmente ou por grupos, de um máximo de 16 zonas: ligar, desligar e regulação do nível de iluminação, selecção da temperatura ambiente fixada, subida e descida de persianas, toldos e cortinas, selecção do canal de som e do seu volume, programação e execução de simulações e recepção de avisos de alarmes técnicos. Inclusive acessórios de montagem e elementos de fixação. Totalmente montado, ligado e testado.
Inclui: Colocação, fixação e ligação.
Critério de medição de projecto: Número de unidades previstas, segundo documentação gráfica de Projecto.
Critério de medição de obra: Medir-se-á o número de unidades realmente executadas segundo especificações de Projecto.

| Código | Un | Descrição | Rendimento | Preço | Importância |
|---|---|---|---|---|---|
| mt42air720ee | Ud | Controlador de zona com termostato, com ecrã táctil LCD monocromo retroiluminado, modelo ZOZONEPADB "AT HOME", comunicação por cabo, alimentação através de bus AT Home, montagem em superfície, cor branca, com as seguintes funcionalidades de controlo domótico, individualmente ou por grupos, de um máximo de 16 zonas: ligar, desligar e regulação do nível de iluminação, selecção da temperatura ambiente fixada, subida e descida de persianas, toldos e cortinas, selecção do canal de som e do seu volume, programação e execução de simulações e recepção de avisos de alarmes técnicos. (material) | 1.000 | 165.00 | 165.00 |
| mo005 | h | Oficial de 1ª instalador de ar condicionado. (mão de obra) | 0.106 | 17.41 | 1.85 |
| mo104 | h | Ajudante de instalador de ar condicionado. (mão de obra) | 0.085 | 16.42 | 1.40 |
| % | % | Custos directos complementares | 2 % | 168.25 | 3.37 |
|  |  | Custos directos |  |  | 171.62 |
