# Equipamento pré-montado com contador calorífico para circuitos de aquecimento e A.Q.S

- Propriedade do ficheiro: CYPE INGENIEROS, S.A.
- Formato: FIEBDC-3/2002
- Moeda: EUR
- Custos indirectos: 3.00 %
- IVA: 23.00 %

## I Instalações

### IC Aquecimento, arrefecimento, climatização e A.Q.S.

#### ICS Sistemas de condução de água

**ICS088** Ud Equipamento pré-montado com contador calorífico para circuitos de aquecimento e A.Q.S.
Equipamento pré-montado para circuito de aquecimento e produção de A.Q.S. para habitação, com contador de energia de 2,5 m³/h de caudal nominal e de leitura directa, alimentação do contador por bateria, permutador de placas de aço inoxidável para produção de A.Q.S., DN 20 mm, com colector modular componível DN 32 mm com tampas cegas, 4 válvulas de corte com termómetro integrado, 2 válvulas de corte, válvula misturadora termostática de 3 vias para o circuito de A.Q.S., válvula de esfera de 2 vias com servomotor de accionamento de 3 pontos, a 4 fios para o circuito de aquecimento, válvula de esfera de 2 vias com servomotor de accionamento de 3 pontos, a 4 fios para o circuito de A.Q.S., com prioridade de A.Q.S., pressostato para detecção de necessidade de A.Q.S., filtro de retenção de resíduos com porta-sondas e carcaça de polietileno expandido de 15 mm de espessura para isolamento térmico.
Inclui: Marcação. Colocação. Ligação.
Critério de medição de projecto: Número de unidades previstas, segundo documentação gráfica de Projecto.
Critério de medição de obra: Medir-se-á o número de unidades realmente executadas segundo especificações de Projecto.

| Código | Un | Descrição | Rendimento | Preço | Importância |
|---|---|---|---|---|---|
| mt38alb787a | Ud | Equipamento pré-montado para circuito de aquecimento e produção de A.Q.S. para habitação, com contador de energia de 2,5 m³/h de caudal nominal e de leitura directa, alimentação do contador por bateria, permutador de placas de aço inoxidável para produção de A.Q.S., DN 20 mm, com colector modular componível DN 32 mm com tampas cegas, 4 válvulas de corte com termómetro integrado, 2 válvulas de corte, válvula misturadora termostática de 3 vias para o circuito de A.Q.S., válvula de esfera de 2 vias com servomotor de accionamento de 3 pontos, a 4 fios para o circuito de aquecimento, válvula de esfera de 2 vias com servomotor de accionamento de 3 pontos, a 4 fios para o circuito de A.Q.S., com prioridade de A.Q.S., pressostato para detecção de necessidade de A.Q.S., filtro de retenção de resíduos com porta-sondas e carcaça de polietileno expandido de 15 mm de espessura para isolamento térmico. (material) | 1.000 | 1581.62 | 1581.62 |
| mt38www012 | Ud | Material auxiliar para instalações de aquecimento e A.Q.S. (material) | 1.000 | 2.10 | 2.10 |
| mo004 | h | Oficial de 1ª instalador de aquecimento. (mão de obra) | 1.081 | 23.31 | 25.20 |
| % | % | Custos directos complementares | 2 % | 1608.92 | 32.18 |
|  |  | Custos directos |  |  | 1641.10 |
