# Rede de distribuição interior em locais de utilização comum

- Propriedade do ficheiro: CYPE INGENIEROS, S.A.
- Formato: FIEBDC-3/2002
- Moeda: EUR
- Custos indirectos: 3.00 %
- IVA: 23.00 %

## I Instalações

### IE Eléctricas

#### IEI Instalações interiores

**IEI050** Ud Rede de distribuição interior em locais de utilização comum.
Rede eléctrica de distribuição interior em local de utilização comum para condóminos de 40 m² de superfície construída e mecanismos gama básica (tecla ou tampa e aro: branco; embelezador: branco). Inclusive tubo protector rígido VD, para canalização embebida, colocação de cabos no seu interior, caixas de derivação com tampas e dispositivos de ligação, caixas de encastrar com parafusos de fixação, mecanismos eléctricos e quantos acessórios sejam necessários para a sua correcta instalação. Totalmente montada, ligada e testada.
Inclui: Marcação do traçado de condutas. Colocação e fixação dos tubos. Colocação e ligação dos cabos. Colocação de mecanismos.
Critério de medição de projecto: Número de unidades previstas, segundo documentação gráfica de Projecto.
Critério de medição de obra: Medir-se-á o número de unidades realmente executadas segundo especificações de Projecto.

| Código | Un | Descrição | Rendimento | Preço | Importância |
|---|---|---|---|---|---|
| mt35tpt010ae | m | Tubo rígido de PVC VD-M de 16 mm de diâmetro exterior e 1,3 mm de espessura. Resistência à compressão 750 N, resistência ao impacto 2 joules, temperatura de trabalho -5°C até 60°C, classificação 3321, segundo NP EN 61386-1 e NP EN 61386-21, com o preço incrementado em 20% relativamente a acessórios e peças especiais. (material) | 58.100 | 0.31 | 18.01 |
| mt35tpt010be | m | Tubo rígido de PVC VD-M de 20 mm de diâmetro exterior e 1,5 mm de espessura. Resistência à compressão 750 N, resistência ao impacto 2 joules, temperatura de trabalho -5°C até 60°C, classificação 3321, segundo NP EN 61386-1 e NP EN 61386-21, com o preço incrementado em 20% relativamente a acessórios e peças especiais. (material) | 41.500 | 0.48 | 19.92 |
| mt35caj020a | Ud | Caixa de derivação para encastrar de 105x105 mm, com grau de protecção normal, dispositivos de ligação e tampa amovível. (material) | 3.000 | 1.79 | 5.37 |
| mt35caj020b | Ud | Caixa de derivação para encastrar de 105x165 mm, com grau de protecção normal, dispositivos de ligação e tampa amovível. (material) | 1.000 | 2.29 | 2.29 |
| mt35caj010a | Ud | Caixa universal, com ligação pelos 2 lados, para encastrar. (material) | 7.000 | 0.17 | 1.19 |
| mt35caj010b | Ud | Caixa universal, com ligação pelos 4 lados, para encastrar. (material) | 5.000 | 0.21 | 1.05 |
| mt35cep010aa | m | Cabo unipolar H07V-U, sendo a sua tensão atribuída de 450/750 V, reacção ao fogo classe Eca segundo NP EN 50575, com condutor unifilar de cobre classe 1 de 1,5 mm² de secção, com isolamento de PVC. Segundo NP 2356-3. (material) | 210.000 | 0.08 | 16.80 |
| mt35cep010ab | m | Cabo unipolar H07V-U, sendo a sua tensão atribuída de 450/750 V, reacção ao fogo classe Eca segundo NP EN 50575, com condutor unifilar de cobre classe 1 de 2,5 mm² de secção, com isolamento de PVC. Segundo NP 2356-3. (material) | 120.000 | 0.12 | 14.40 |
| mt35cep010ac | m | Cabo unipolar H07V-U, sendo a sua tensão atribuída de 450/750 V, reacção ao fogo classe Eca segundo NP EN 50575, com condutor unifilar de cobre classe 1 de 4 mm² de secção, com isolamento de PVC. Segundo NP 2356-3. (material) | 30.000 | 0.62 | 18.60 |
| mt33seg100a | Ud | Interruptor unipolar, gama básica, com tecla simples e aro de 1 elemento de cor branca e embelezador de cor branca. (material) | 2.000 | 5.84 | 11.68 |
| mt33seg111a | Ud | Interruptor duplo, gama básica, com tecla dupla e aro de 1 elemento de cor branca e embelezador de cor branca. (material) | 1.000 | 8.98 | 8.98 |
| mt33seg101a | Ud | Interruptor bipolar, gama básica, com tecla bipolar e aro de 1 elemento de cor branca e embelezador de cor branca. (material) | 2.000 | 10.59 | 21.18 |
| mt33seg102a | Ud | Comutador, série básica, com tecla simples e aro de 1 elemento de cor branca e embelezador de cor branca. (material) | 1.000 | 6.22 | 6.22 |
| mt33seg112a | Ud | Comutador duplo, gama básica, com tecla dupla e aro de 1 elemento de cor branca e embelezador de cor branca. (material) | 1.000 | 11.16 | 11.16 |
| mt33seg104a | Ud | Botão de pressão, gama básica, com tecla com símbolo de campainha e aro de 1 elemento de cor branca e embelezador de cor branca. (material) | 1.000 | 6.58 | 6.58 |
| mt33seg105a | Ud | Besouro 230 V, gama básica, com tampa e aro de 1 elemento de cor branca e embelezador de cor branca. (material) | 1.000 | 20.71 | 20.71 |
| mt33seg107a | Ud | Base de tomada de 16 A 2P+T, gama básica, com tampa e aro de 1 elemento de cor branca e embelezador de cor branca. (material) | 3.000 | 6.22 | 18.66 |
| mt35www010 | Ud | Material auxiliar para instalações eléctricas. (material) | 1.000 | 1.48 | 1.48 |
| mo003 | h | Oficial de 1ª electricista. (mão de obra) | 5.579 | 25.32 | 141.26 |
| mo102 | h | Ajudante de electricista. (mão de obra) | 5.579 | 23.99 | 133.84 |
| % | % | Custos directos complementares | 2 % | 479.38 | 9.59 |
|  |  | Custos directos |  |  | 488.97 |
