# Aplique

- Propriedade do ficheiro: CYPE INGENIEROS, S.A.
- Formato: FIEBDC-3/2002
- Moeda: EUR
- Custos indirectos: 3.00 %
- IVA: 23.00 %

## I Instalações

### II Iluminação

#### III Instalação interior

**III160** Ud Aplique.
Aplique de parede, de 402x130x400 mm, para 1 lâmpada fluorescente TC-L de 24 W, com corpo de luminária formado por perfis de alumínio extrudido, acabamento termoesmaltado, de cor branca; reflector acabamento termoesmaltado de cor branca; difusor de policarbonato com chapa microperfurada; protecção IP20, isolamento classe F e rendimento maior que 65%. Instalação em superfície. Inclusive lâmpadas.
Inclui: Marcação. Montagem, ligação e verificação do seu correcto funcionamento.
Critério de medição de projecto: Número de unidades previstas, segundo documentação gráfica de Projecto.
Critério de medição de obra: Medir-se-á o número de unidades realmente executadas segundo especificações de Projecto.

| Código | Un | Descrição | Rendimento | Preço | Importância |
|---|---|---|---|---|---|
| mt34ode030a | Ud | Aplique de parede, de 402x130x400 mm, para 1 lâmpada fluorescente TC-L de 24 W, com corpo de luminária formado por perfis de alumínio extrudido, acabamento termoesmaltado, de cor branca; reflector acabamento termoesmaltado de cor branca; difusor de policarbonato com chapa microperfurada; protecção IP20, isolamento classe F e rendimento maior que 65%. (material) | 1.000 | 120.08 | 120.08 |
| mt34tuf020e | Ud | Lâmpada fluorescente compacta TC-L de 24 W. (material) | 1.000 | 5.55 | 5.55 |
| mo003 | h | Oficial de 1ª electricista. (mão de obra) | 0.161 | 21.36 | 3.44 |
| mo102 | h | Ajudante de electricista. (mão de obra) | 0.161 | 20.25 | 3.26 |
| % | % | Custos directos complementares | 2 % | 132.33 | 2.65 |
|  |  | Custos directos |  |  | 134.98 |
