# Pára-raios de malha condutora (Gaiola de Faraday)

- Propriedade do ficheiro: CYPE INGENIEROS, S.A.
- Formato: FIEBDC-3/2002
- Moeda: EUR
- Custos indirectos: 3.00 %
- IVA: 23.00 %

## I Instalações

### IP Protecção contra o raio

#### IPE Sistemas externos

**IPE020** Ud Pára-raios de malha condutora (Gaiola de Faraday).
Sistema externo de protecção contra o raio, formado por pára-raios tipo malha condutora (Gaiola de Faraday) para um nível de protecção I + medidas complementares, com retícula de 5x5 m e 10 m de distância entre baixadas, de barra condutora de cobre, nua, de 30x2 mm e 5 hastes captadoras de aço inoxidável e 1 m de altura, colocadas em coberturas sobre suporte de betão. Incluindo suportes, peças especiais, vias de faíscas, tubos de protecção das baixadas e tomadas de terra com barra condutora de cobre estanhado.
Inclui: Marcação. Colocação do suporte de betão. Execução da tomada de terra. Montagem, ligação e verificação do seu correcto funcionamento.
Critério de medição de projecto: Número de unidades previstas, segundo documentação gráfica de Projecto.
Critério de medição de obra: Medir-se-á o número de unidades realmente executadas segundo especificações de Projecto.

| Código | Un | Descrição | Rendimento | Preço | Importância |
|---|---|---|---|---|---|
| mt41pca010a | m | Barra condutora de cobre estanhado, nua, de 30x2 mm. (material) | 107.000 | 53.69 | 5744.83 |
| mt41pea030dbh | Ud | Ponta captadora de aço inoxidável, de 16 mm de diâmetro e 1 m de altura. (material) | 5.000 | 83.31 | 416.55 |
| mt41paa100a | Ud | Suporte de betão, para fixação de ponta captadora de 16 mm de diâmetro e 1 m de comprimento. (material) | 5.000 | 27.44 | 137.20 |
| mt41paa102a | Ud | Junta plana, para suporte de betão. (material) | 5.000 | 16.36 | 81.80 |
| mt41paa130a | Ud | Peça de latão, para união de terminal aéreo a cabo de cobre de 8 a 10 mm de diâmetro ou barra condutora de cobre estanhado de 30x2 mm. (material) | 5.000 | 19.92 | 99.60 |
| mt41paa055a | Ud | Suporte cónico de polipropileno, com tampa para o enchimento e base de 140x140x80 mm, para fixação do grampo a superfícies horizontais. (material) | 35.000 | 6.08 | 212.80 |
| mt41paa054a | Ud | Grampo de nylon de 23x23x17 mm, para fixação de barra condutora de cobre estanhado de 30x2 mm. (material) | 74.000 | 2.67 | 197.58 |
| mt41paa050a | Ud | Grampo de aço inoxidável, para fixação de barra condutora de entre 30x2 mm e 30x3,5 mm de secção a parede. (material) | 1.000 | 23.00 | 23.00 |
| mt41pea040a | Ud | Terminal aéreo, de aço inoxidável, de 20 mm de diâmetro e 0,5 m de altura. (material) | 2.000 | 102.45 | 204.90 |
| mt41paa110a | Ud | Suporte, para fixação de terminal aéreo a mastro de antena de diâmetro máximo 50 mm. (material) | 1.000 | 54.03 | 54.03 |
| mt41paa120a | Ud | Suporte em ângulo, para fixação de terminal aéreo a superfície vertical. (material) | 1.000 | 25.87 | 25.87 |
| mt41paa090a | Ud | Suporte de aço inoxidável, para fixação de grampo a perfil metálico. (material) | 1.000 | 11.82 | 11.82 |
| mt41paa070a | Ud | Caminho de faíscas, para mastro de antena e ligação a chapa de cobre estanhado. (material) | 1.000 | 270.73 | 270.73 |
| mt41paa080a | Ud | Caminho de faíscas, para união entre tomadas de terra. (material) | 3.000 | 252.10 | 756.30 |
| mt41paa053a | Ud | Manguito de latão de 55x55 mm com placa intermédia, para união múltipla de cabos de cobre de 8 a 10 mm de diâmetro e barras condutoras de cobre estanhado de 30x2 mm. (material) | 17.000 | 30.46 | 517.82 |
| mt41paa052a | Ud | Manga seccionadora de latão, de 70x50x15 mm, com sistema de dobradiça, para união de barras condutoras de entre 30x2 mm e 30x3,5 mm de secção. (material) | 2.000 | 39.33 | 78.66 |
| mt41pca020a | Ud | Tubo de aço galvanizado, de 2 m de comprimento, para a protecção da baixada da barra condutora. (material) | 2.000 | 53.44 | 106.88 |
| mt35ata010a | Ud | Caixa de polipropileno para tomada de terra, de 250x250x250 mm, com tampa amovível. (material) | 4.000 | 123.56 | 494.24 |
| mt35ata020a | Ud | Ponte para comprovação de ligação à terra de la instalação eléctrica. (material) | 2.000 | 93.68 | 187.36 |
| mt35ate020a | Ud | Eléctrodo para rede de terra cobreado com 254 µm, fabricado em aço, de 14,3 mm de diâmetro e 2 m de comprimento. (material) | 2.000 | 47.04 | 94.08 |
| mt41paa140a | Ud | Peça de latão, para união de eléctrodo de circuito de terra a cabo de cobre de 8 a 10 mm de diâmetro ou barra condutora de cobre estanhado de 30x2 mm. (material) | 2.000 | 19.92 | 39.84 |
| mt35ata030a | Ud | Embalagem de 5 kg de gel concentrado, ecológico e não corrosivo, para a preparação de 20 litros de melhorador da condutividade de ligação à terra. (material) | 2.000 | 93.55 | 187.10 |
| mo007 | h | Oficial de 1ª instalador de pára-raios. (mão de obra) | 31.328 | 25.32 | 793.22 |
| mo106 | h | Ajudante de instalador de pára-raios. (mão de obra) | 31.328 | 23.99 | 751.56 |
| % | % | Custos directos complementares | 2 % | 11487.77 | 229.76 |
|  |  | Custos directos |  |  | 11717.53 |
