# Vedação de junta de 6 mm de largura e 4 mm de profundidade entre o vidro e qualquer tipo de caixilharia interior ou exterior, através de um cordão elástico de silicone sintético incolor

- Propriedade do ficheiro: CYPE INGENIEROS, S.A.
- Formato: FIEBDC-3/2002
- Moeda: EUR
- Custos indirectos: 3.00 %
- IVA: 23.00 %

## L Vãos

### LC Caixilharias

#### LCZ Reparações

**LCZ020** m Vedação de junta de 6 mm de largura e 4 mm de profundidade entre o vidro e qualquer tipo de caixilharia interior ou exterior, através de um cordão elástico de silicone sintético incolor.
Vedação de junta de 6 mm de largura e 4 mm de profundidade entre o vidro e qualquer tipo de caixilharia interior ou exterior, através de um cordão elástico de silicone sintético incolor.
Inclui: Limpeza da junta. Aplicação do silicone, pressionando com uma espátula molhada.
Critério de medição de projecto: Comprimento medido segundo documentação gráfica de Projecto.
Critério de medição de obra: Medir-se-á o comprimento realmente executado segundo especificações de Projecto.

| Código | Un | Descrição | Rendimento | Preço | Importância |
|---|---|---|---|---|---|
| mt21vva015 | Ud | Cartucho de silicone sintético incolor de 310 ml (rendimento aproximado de 12 m por cartucho). (material) | 0.090 | 2.42 | 0.22 |
| mo110 | h | Ajudante de vidraceiro. (mão de obra) | 0.092 | 17.76 | 1.63 |
| % | % | Custos directos complementares | 2 % | 1.85 | 0.04 |
|  |  | Custos directos |  |  | 1.89 |
