# Gelosia sistema "CERÁMICA MAYOR - TEMPIO"

- Propriedade do ficheiro: CYPE INGENIEROS, S.A.
- Formato: FIEBDC-3/2002
- Moeda: EUR
- Custos indirectos: 3.00 %
- IVA: 23.00 %

## L Vãos

### LS Protecções solares

#### LSZ Gelosias

**LSZ062** m² Gelosia sistema "CERÁMICA MAYOR - TEMPIO", de lâminas cerâmicas extrudidas de secção quadrada, modelo Baguette B-5x5, de 50x50 mm e 1000 mm de comprimento, cor Blanco W2-07, gama de cores naturais, com subestrutura suporte.
Execução de gelosia sistema "CERÁMICA MAYOR - TEMPIO", de lâminas cerâmicas extrudidas de secção quadrada, modelo Baguette B-5x5, de 50x50 mm e 1000 mm de comprimento, cor Blanco W2-07, gama de cores naturais, com subestrutura suporte composta de perfis verticais de alumínio extrudido de liga 6063 e tratamento térmico T-5, de 4 mm de espessura média, suportes de alumínio para sustentação e suportes de alumínio para retenção dos perfis verticais fixas através de ancoragens e parafusos de aço inoxidável A2 segundo DIN 7504-K, de cabeça hexagonal. Incluindo recortes e ajustes.
Inclui: Marcação. Disposição, nivelação e montagem da subestrutura suporte. Disposição das lâminas. Recortes e ajustes das lâminas. Fixação definitiva das lâminas à substrutura suporte. Limpeza final.
Critério de medição de projecto: Superfície medida segundo documentação gráfica de Projecto, sem duplicar esquinas nem encontros, descontando todas as aberturas.
Critério de medição de obra: Medir-se-á a superfície realmente executada segundo especificações de Projecto, sem duplicar esquinas nem encontros, descontando todas as aberturas.

| Código | Un | Descrição | Rendimento | Preço | Importância |
|---|---|---|---|---|---|
| mt12pcm120fa | m | Lâmina cerâmica extrudida, de secção quadrada, modelo Baguette B-5x5 "CERÁMICA MAYOR - TEMPIO", de 50x50 mm e 1000 mm de comprimento, cor Blanco W2-07, gama de cores naturais. (material) | 10.000 | 14.00 | 140.00 |
| mt12pcm106t | Ud | Repercussão, por m de lâmina cerâmica extrudida "CERÁMICA MAYOR - TEMPIO", de ancoragens metálicas e parafusos para fixação da lâmina aos perfis verticais. (material) | 10.000 | 8.50 | 85.00 |
| mt12pcm107b | m | Tubo interior de segurança de alumínio, para lâmina cerâmica extrudida "CERÁMICA MAYOR - TEMPIO". (material) | 10.000 | 1.25 | 12.50 |
| mt12pcm105f | m² | Subestrutura suporte composta de perfis verticais de alumínio extrudido de liga 6063 e tratamento térmico T-5, de 4 mm de espessura média, suportes de alumínio para sustentação e suportes de alumínio para retenção dos perfis verticais fixas através de ancoragens e parafusos de aço inoxidável A2 segundo DIN 7504-K, de cabeça hexagonal. (material) | 1.000 | 20.00 | 20.00 |
| op00ato010 |  | Aparafusadora. | 1.000 | 0.00 | 0.00 |
| mo052 | h | Oficial de 1ª montador de sistemas de fachadas pré-fabricadas. (mão de obra) | 3.704 | 17.41 | 64.49 |
| mo099 | h | Ajudante de montador de sistemas de fachadas pré-fabricadas. (mão de obra) | 3.704 | 16.45 | 60.93 |
| % | % | Custos directos complementares | 3 % | 382.92 | 11.49 |
|  |  | Custos directos |  |  | 394.41 |
