# Isolamento acústico a sons de condução aérea

- Propriedade do ficheiro: CYPE INGENIEROS, S.A.
- Formato: FIEBDC-3/2002
- Moeda: EUR
- Custos indirectos: 3.00 %
- IVA: 23.00 %

## N Isolamentos e impermeabilizações

### NB Isolamentos acústicos

#### NBP Divisões e estruturas autoportantes

**NBP020** m² Isolamento acústico a sons de condução aérea, em estrutura autoportante de placas (não incluída neste preço), realizado com painel de lã mineral natural (LMN), não revestido, aglomerado com resinas, imputrescível, Ultracoustic 7 (DP7) "KNAUF INSULATION", de 120 mm de espessura colocado entre montantes e complexo multicamada, de 6,4 mm de espessura colocado entre placas.
Fornecimento e colocação de isolamento acústico a sons de condução aérea, em estrutura autoportante de placas (não incluída neste preço), realizado com painel de lã mineral natural (LMN), não revestido, aglomerado com resinas, imputrescível, Ultracoustic 7 (DP7) "KNAUF INSULATION", de 120 mm de espessura, segundo EN 13162, resistência térmica 3,4 m²°C/W, condutibilidade térmica 0,035 W/(m°C), colocado entre os montantes da estrutura portante; e complexo multicamada, de 6,4 mm de espessura, formado por duas lâminas de espuma de polietileno reticulado, de 3 mm de espessura cada uma, e uma lâmina de chumbo de 0,35 mm de espessura intercalada entre ambas, aderido entre as placas com cola. Inclusive p/p de cortes, adesivo e limpeza.
Inclui: Corte e preparação do isolamento a colocar entre os montantes. Colocação do isolamento entre os montantes. Corte e preparação do isolamento a colocar sobre a placa. Colocação do isolamento na placa já montada.
Critério de medição de projecto: Superfície medida segundo documentação gráfica de Projecto.
Critério de medição de obra: Medir-se-á a superfície realmente executada segundo especificações de Projecto.

| Código | Un | Descrição | Rendimento | Preço | Importância |
|---|---|---|---|---|---|
| mt16lki010cla | m² | Painel de lã mineral natural (LMN), não revestido, aglomerado com resinas, imputrescível, Ultracoustic 7 (DP7) "KNAUF INSULATION", de 120 mm de espessura, segundo EN 13162, resistência térmica 3,4 m²°C/W, condutibilidade térmica 0,035 W/(m°C), Euroclasse A1 de reacção ao fogo, com código de designação MW-EN 13162-T5-DS(TH)-WS-WL(P), de aplicação como isolante térmico e acústico em paredes exteriores, absorvente acústico em paredes divisórias de gesso laminado e paredes divisórias de alvenaria. (material) | 1.050 | 20.53 | 21.56 |
| mt16ppt025i | m² | Complexo multicamada, de 6,4 mm de espessura, formado por duas lâminas de espuma de polietileno reticulado, de 3 mm de espessura cada uma, e uma lâmina de chumbo de 0,35 mm de espessura intercalada entre ambas; com 24,5 dB de índice global de redução sonora, Rw, segundo EN ISO 10140-2. (material) | 2.100 | 33.47 | 70.29 |
| mt16npg031 | kg | Cola. (material) | 0.300 | 7.76 | 2.33 |
| mo054 | h | Oficial de 1ª montador de isolamentos. (mão de obra) | 0.219 | 17.41 | 3.81 |
| mo101 | h | Ajudante de montador de isolamentos. (mão de obra) | 0.219 | 16.45 | 3.60 |
| % | % | Custos directos complementares | 2 % | 101.59 | 2.03 |
|  |  | Custos directos |  |  | 103.62 |
