# Impermeabilização de varandas e terraços. Sistema Morcem Dry "GRUPO PUMA"

- Propriedade do ficheiro: CYPE INGENIEROS, S.A.
- Formato: FIEBDC-3/2002
- Moeda: EUR
- Custos indirectos: 3.00 %
- IVA: 23.00 %

## N Isolamentos e impermeabilizações

### NI Impermeabilizações

#### NIG Varandas e lavandarias

**NIG400** m² Impermeabilização de varandas e terraços. Sistema Morcem Dry "GRUPO PUMA".
Impermeabilização de varandas e terraços. Sistema Morcem Dry "GRUPO PUMA", formado por duas camadas de argamassa flexível bicomponente, Morcem Dry F "GRUPO PUMA", cor cinzento, banda de reforço Bandtec "GRUPO PUMA" de 100 mm de largura, composta por uma lâmina viscoelástica revestida de geotêxtil não tecido em pontos singulares, reforçada com malha de fibra de vidro anti-álcalis, Malla Drypool "GRUPO PUMA"; e execução de ângulo côncavo, a meia cana, no encontro da cobertura com paramentos verticais com argamassa reparadora, reforçada com fibras, resistente aos sulfatos, Morcemrest RF35 "GRUPO PUMA", classe R3, tipo CC, segundo NP EN 1504-3.
Inclui: Execução de meia cana com argamassa. Aplicação da primeira camada de impermeabilizante. Colocação da banda de reforço. Colocação da malha. Resolução dos pontos singulares. Aplicação da segunda camada de impermeabilizante.
Critério de medição de projecto: Superfície medida em projecção horizontal, segundo documentação gráfica de Projecto, desde as faces interiores dos parapeitos ou muretes perimetrais que a limitam.
Critério de medição de obra: Medir-se-á, em projecção horizontal, a superfície realmente executada segundo especificações de Projecto, desde as faces interiores dos parapeitos ou muretes perimetrais que a limitam.

| Código | Un | Descrição | Rendimento | Preço | Importância |
|---|---|---|---|---|---|
| mt28mrp011b | kg | Argamassa reparadora, reforçada com fibras, resistente aos sulfatos, de alta resistência mecânica e retracção compensada, Morcemrest RF35 "GRUPO PUMA", com uma resistência à compressão aos 28 dias maior ou igual a 40 N/mm² e um módulo de elasticidade maior ou igual a 17000 N/mm², classe R3, tipo CC, segundo NP EN 1504-3, Euroclasse A1 de reacção ao fogo, segundo NP EN 13501-1, composta por cimentos especiais, inertes seleccionados, aditivos e fibras, aplicado em espessuras até 35 mm na vertical e 75 mm na horizontal. (material) | 1.500 | 0.71 | 1.07 |
| mt15igp053a | m | Banda de reforço Bandtec "GRUPO PUMA" de 100 mm de largura, composta por uma lâmina viscoelástica revestida de geotêxtil não tecido. (material) | 0.100 | 4.83 | 0.48 |
| mt15igp010l | kg | Argamassa flexível bicomponente, Morcem Dry F "GRUPO PUMA", cor cinzento, composta por ligantes hidráulicos e resinas sintéticas, resistência à pressão hidrostática positiva e negativa de 15 bar, com certificado de potabilidade, segundo NP EN 1504-2. (material) | 4.500 | 2.99 | 13.46 |
| mt15igp052a | m² | Malha de fibra de vidro anti-álcalis, Malla Drypool "GRUPO PUMA". (material) | 1.100 | 1.94 | 2.13 |
| op00tal020 |  | Berbequim com misturador. | 1.000 | 0.00 | 0.00 |
| mo032 | h | Oficial de 1ª aplicador de produtos impermeabilizantes. (mão de obra) | 0.200 | 24.63 | 4.93 |
| mo070 | h | Ajudante de aplicador de produtos impermeabilizantes. (mão de obra) | 0.200 | 24.04 | 4.81 |
| % | % | Custos directos complementares | 2 % | 26.88 | 0.54 |
|  |  | Custos directos |  |  | 27.42 |
