# Porta corta-fogo de aço galvanizado homologada, EI2 60-C5, de uma folha, 800x2000 mm de vão e altura de passagem, acabamento lacado em cor branca, com mola de porta para utilização moderada

- Propriedade do ficheiro: CYPE INGENIEROS, S.A.
- Formato: FIEBDC-3/2002
- Moeda: EUR
- Custos indirectos: 3.00 %
- IVA: 23.00 %

## P Divisões

### PP Portas interiores

#### PPR Corta-fogo

**PPR010** Ud Porta corta-fogo de aço galvanizado homologada, EI2 60-C5, de uma folha, 800x2000 mm de vão e altura de passagem, acabamento lacado em cor branca, com mola de porta para utilização moderada.
Fornecimento e colocação de porta corta-fogo pivotante homologada, EI2 60-C5, de uma folha de 63 mm de espessura, 800x2000 mm de vão e altura de passagem, acabamento lacado em cor branca formada por 2 chapas de aço galvanizado de 0,8 mm de espessura, dobradas, ensambladas e montadas, com câmara intermédia de lã de rocha de alta densidade e placas de gesso cartonado, sobre aro de aço galvanizado de 1,5 mm de espessura com junta intumescente e ganchos de ancoragem à obra, inclusive mola de porta para utilização moderada. Elaborada em oficina, com ajuste e fixação em obra. Totalmente montada e testada.
Inclui: Marcação de pontos de fixação e aprumo do aro. Fixação do aro ao paramento. Vedação de juntas perimetrais. Colocação da folha. Colocação de ferragens de fecho e acessórios.
Critério de medição de projecto: Número de unidades previstas, segundo documentação gráfica de Projecto.
Critério de medição de obra: Medir-se-á o número de unidades realmente executadas segundo especificações de Projecto.

| Código | Un | Descrição | Rendimento | Preço | Importância |
|---|---|---|---|---|---|
| mt26pca020ccb | Ud | Porta corta-fogo pivotante homologada, EI2 60-C5, segundo EN 1634-1, de uma folha de 63 mm de espessura, 800x2000 mm de vão e altura de passagem, para uma abertura de obra de 900x2050 mm, acabamento lacado em cor branca formada por 2 chapas de aço galvanizado de 0,8 mm de espessura, dobradas, ensambladas e montadas, com câmara intermédia de lã de rocha de alta densidade e placas de gesso cartonado, sobre aro de aço galvanizado de 1,5 mm de espessura com junta intumescente e ganchos de ancoragem à obra, inclusive três dobradiças de dupla pala reguláveis em altura, soldadas ao aro e aparafusada à folha, segundo EN 1935, fechadura embutida de fecho de um ponto, escudos, cilindro, chaves e manivelas anti-engate CF de nylon cor preto. (material) | 1.000 | 236.53 | 236.53 |
| mt26pca100aa | Ud | Mola de porta para utilização moderada de porta corta-fogo de uma folha, segundo EN 1154. (material) | 1.000 | 97.02 | 97.02 |
| op00ato010 |  | Aparafusadora. | 1.000 | 0.00 | 0.00 |
| mo019 | h | Oficial de 1ª construção. (mão de obra) | 0.592 | 16.85 | 9.98 |
| mo075 | h | Ajudante de construção. (mão de obra) | 0.592 | 16.45 | 9.74 |
| % | % | Custos directos complementares | 2 % | 353.27 | 7.07 |
|  |  | Custos directos |  |  | 360.34 |
