# Parede múltipla W 382 "KNAUF" Aquapanel Indoor (12,5+12,5+50+12,5+12,5)/600 (50) LM - (4 Aquapanel Indoor) com placas de cimento

- Propriedade do ficheiro: CYPE INGENIEROS, S.A.
- Formato: FIEBDC-3/2002
- Moeda: EUR
- Custos indirectos: 3.00 %
- IVA: 23.00 %

## P Divisões

### PS Estruturas autoportantes

#### PSC Placas de cimento

**PSC010** m² Parede múltipla W 382 "KNAUF" Aquapanel Indoor (12,5+12,5+50+12,5+12,5)/600 (50) LM - (4 Aquapanel Indoor) com placas de cimento, sobre fita acústica "KNAUF", formado por uma estrutura simples, com disposição normal "N" dos montantes; isolamento acústico através de painel semi-rígido de lã mineral, espessura 45 mm, na alma; 100 mm de espessura total.
Fornecimento e montagem de parede múltipla W 382 "KNAUF" Aquapanel Indoor autoportante, de 100 mm de espessura total, sobre fita acústica "KNAUF", colocada na base da parede, formada por uma estrutura simples de perfis de chapa de aço galvanizado de 50 mm de largura, à base de montantes (elementos verticais) separados 600 mm entre eles, com disposição normal "N" e canais (elementos horizontais) de cada lado do qual se aparafusam quatro placas no total (duas placas tipo Aquapanel Indoor em cada face, de 12,5 mm de espessura cada placa); isolamento acústico através de painel semi-rígido de lã mineral, espessura 45 mm, na alma. Inclusive p/p de implantação dos perfis, vãos e aberturas; colocação em todo o seu perímetro de fitas ou bandas estanques, na superfície de apoio ou contacto dos perfis com os paramentos; ancoragens de calhas e montantes metálicos; corte e fixação das placas através de parafusos; tratamento de vãos e aberturas; execução de cantos; tratamento de juntas através de pasta e fita de juntas; colocação das caixas de mecanismos eléctricos e de passagem de instalações, com a prévia marcação da sua localização nas placas e perfuração das mesmas, e limpeza final. Totalmente finalizado e pronto para aplicar primário, pintar ou revestir.
Inclui: Marcação e traçado na laje inferior e na superior das paredes a realizar. Colocação de banda de estanquidade e canais inferiores, sobre pavimento finalizado ou base de assentamento. Colocação de banda de estanquidade e canais superiores, sob lajes. Colocação e fixação dos montantes sobre os elementos horizontais. Colocação das placas para o fecho de uma das faces da parede, através de fixações mecânicas. Colocação dos painéis de lã mineral entre os montantes. Fecho da segunda face com placas, através de fixações mecânicas. Implantação das caixas de mecanismos eléctricos e de passagem de instalações, e perfuração posterior das placas. Tratamento das juntas entre placas. Colocação das caixas de mecanismos eléctricos e de passagem de instalações.
Critério de medição de projecto: Superfície medida segundo documentação gráfica de Projecto, sem duplicar esquinas nem encontros, descontando as aberturas de superfície maior de 2 m².
Critério de medição de obra: Medir-se-á a superfície realmente executada segundo especificações de Projecto, sem duplicar esquinas nem encontros, descontando as aberturas de superfície maior de 8 m² e a metade das aberturas para as de superfície entre 5 e 8 m² para as placas de gesso laminado e descontando as aberturas de superfície maior de 2 m² para o resto das placas.

| Código | Un | Descrição | Rendimento | Preço | Importância |
|---|---|---|---|---|---|
| mt12pck020b | m | Fita acústica de dilatação "KNAUF" de 50 mm de largura. (material) | 1.200 | 0.28 | 0.34 |
| mt12pak020i | m | Canal 50/40/0,55 mm GRC 0,55 "KNAUF" de aço Z2 (Z275) galvanizado normal, para sistema Aquapanel Indoor. Segundo EN 14195. (material) | 0.700 | 2.15 | 1.51 |
| mt12pak030ia | m | Montante 50/50/0,60 mm GRC 0,60 "KNAUF" de aço Z2 (Z275) galvanizado normal, para sistema Aquapanel Indoor. Segundo EN 14195. (material) | 2.000 | 2.33 | 4.66 |
| mt16lra060a | m² | Painel semi-rígido de lã mineral, espessura 45 mm, segundo EN 13162. (material) | 1.050 | 2.79 | 2.93 |
| mt12pak010b | m² | Placa de cimento Portland Aquapanel Indoor "KNAUF" 12,5x1200x2400, revestida com uma camada de fibra de vidro embebida em ambas as faces. (material) | 4.000 | 26.16 | 104.64 |
| mt12pak040a | Ud | Parafuso Aquapanel Maxi TN 39 mm "KNAUF". (material) | 56.000 | 0.05 | 2.80 |
| mt12psg220 | Ud | Fixação composta por bucha e parafuso 5x27. (material) | 1.600 | 0.06 | 0.10 |
| mt12pak110 | Ud | Cartucho de 310 cm³ de cola Indoor PU "KNAUF". (material) | 2.400 | 11.80 | 28.32 |
| mt12pak080a | kg | Primário superficial Aquapanel Indoor "KNAUF". (material) | 0.100 | 4.10 | 0.41 |
| mt12pck010a | m | Fita de juntas "KNAUF" de 50 mm de largura. (material) | 3.200 | 0.04 | 0.13 |
| mt12pak090b | kg | Argamassa superficial Aquapanel Indoor "KNAUF", cor branco. (material) | 7.000 | 3.55 | 24.85 |
| op00fre010 |  | Fresadora. | 1.000 | 0.00 | 0.00 |
| op00ato010 |  | Aparafusadora. | 1.000 | 0.00 | 0.00 |
| mo052 | h | Oficial de 1ª montador de pré-fabricados interiores. (mão de obra) | 0.468 | 17.41 | 8.15 |
| mo098 | h | Ajudante de montador de pré-fabricados interiores. (mão de obra) | 0.161 | 16.45 | 2.65 |
| % | % | Custos directos complementares | 2 % | 181.49 | 3.63 |
|  |  | Custos directos |  |  | 185.12 |
