# Substituição de camada de impermeabilização deteriorada

- Propriedade do ficheiro: CYPE INGENIEROS, S.A.
- Formato: FIEBDC-3/2002
- Moeda: EUR
- Custos indirectos: 3.00 %
- IVA: 23.00 %

## Q Coberturas

### QA Planas

#### QAW Substituições

**QAW060** m² Substituição de camada de impermeabilização deteriorada, em cobertura plana, não acessível, auto-protegida, por impermeabilização bicamada colada, composta por uma membrana de betume modificado com elastómero SBS, LBM(SBS)-30-FV, POLITABER VEL 30 "CHOVA", com armadura de feltro de fibra de vidro de 60 g/m², de superfície não protegida, e uma membrana de betume modificado com elastómero SBS, LBM(SBS)-40/G-FP, POLITABER COMBI 40/G "CHOVA", com armadura de feltro de poliéster reforçado e estabilizado de 160 g/m², com auto-protecção mineral de cor verde, totalmente coladas com maçarico, sem coincidir as suas juntas.
Substituição de camada de impermeabilização deteriorada, em cobertura plana, não acessível, auto-protegida, por impermeabilização bicamada colada, composta por uma membrana de betume modificado com elastómero SBS, LBM(SBS)-30-FV, POLITABER VEL 30 "CHOVA", com armadura de feltro de fibra de vidro de 60 g/m², de superfície não protegida, e uma membrana de betume modificado com elastómero SBS, LBM(SBS)-40/G-FP, POLITABER COMBI 40/G "CHOVA", com armadura de feltro de poliéster reforçado e estabilizado de 160 g/m², com auto-protecção mineral de cor verde, totalmente coladas com maçarico, sem coincidir as suas juntas.
Inclui: Marcação. Remoção da lâmina deteriorada. Armazenamento do material removido. Limpeza e preparação da superfície. Colocação da impermeabilização. Limpeza dos restos da obra. Carga manual do material removido e restos da obra para camião ou contentor.
Critério de medição de projecto: Superfície medida em projecção horizontal, segundo documentação gráfica de Projecto, desde as faces interiores dos parapeitos ou muretes perimetrais que a limitam.
Critério de medição de obra: Medir-se-á, em projecção horizontal, a superfície realmente executada segundo especificações de Projecto, desde as faces interiores dos parapeitos ou muretes perimetrais que a limitam.

| Código | Un | Descrição | Rendimento | Preço | Importância |
|---|---|---|---|---|---|
| mt14lga010tc | m² | Membrana de betume modificado com elastómero SBS, LBM(SBS)-40/G-FP, POLITABER COMBI 40/G "CHOVA", massa nominal 4 kg/m², com armadura de feltro de poliéster reforçado e estabilizado de 160 g/m², com auto-protecção mineral de cor verde. Segundo EN 13707. (material) | 1.200 | 7.15 | 8.58 |
| mt14lba010v | m² | Membrana de betume modificado com elastómero SBS, LBM(SBS)-30-FV, POLITABER VEL 30 "CHOVA", massa nominal 3 kg/m², com armadura de feltro de fibra de vidro de 60 g/m², de superfície não protegida. Segundo EN 13707. (material) | 1.200 | 3.41 | 4.09 |
| op00sop010 |  | Maçarico para soldadura de lâminas asfálticas. | 1.000 | 0.00 | 0.00 |
| mo029 | h | Oficial de 1ª aplicador de lâminas impermeabilizantes. (mão de obra) | 0.583 | 18.48 | 10.77 |
| mo067 | h | Ajudante de aplicador de lâminas impermeabilizantes. (mão de obra) | 0.291 | 17.97 | 5.23 |
| % | % | Custos directos complementares | 2 % | 28.67 | 0.57 |
|  |  | Custos directos |  |  | 29.24 |
