# Camada de argamassa de nivelação weber.floor top "WEBER CEMARKSA" de 2 mm de espessura

- Propriedade do ficheiro: CYPE INGENIEROS, S.A.
- Formato: FIEBDC-3/2002
- Moeda: EUR
- Custos indirectos: 3.00 %
- Despesas gerais: 13.00 %
- Lucro: 6.00 %
- IVA: 16.00 %

## R Revestimentos

### RS Pavimentos

#### RSA Argamassas e pastas de nivelação

**RSA110** m² Camada de argamassa de nivelação weber.floor top "WEBER CEMARKSA" de 2 mm de espessura, para alisamento de pavimento existente de ladrilho cerâmico, aplicado antes de colocar um pavimento cerâmico, aplicação prévia de primário no suporte com ponto de aderência epoxídico Weber PM "WEBER CEMARKSA", saturado com agregado de quartzo, rendimento 200 g/m², operações prévias de limpeza do suporte (não incluídas neste preço).
Inclui: Implantação e marcação de níveis. Colocação em obra de argamassa. Acabamento superficial.

| Código | Un | Descrição | Rendimento | Preço | Importância |
|---|---|---|---|---|---|
| mt09moc020c | kg | Pasta niveladora de pavimentos Weber.floor Top "WEBER CEMARKSA", tipo CT-C20-F5-A9 segundo EN 13813, composta de cimento cinzento, resina, areia de sílica e aditivos orgânicos e inorgânicos. (material) | 3.000 | 0.87 | 2.61 |
| mt09wnc080a | kg | Primário de aderência e impermeabilização Weber PM "WEBER CEMARKSA", composto por resinas copolímeras epoxídicas, resinas acrílicas e aditivos orgânicos (material) | 0.200 | 15.80 | 3.16 |
| mo018 | h | Oficial de 1ª construção. (mão de obra) | 0.134 | 16.08 | 2.15 |
| mo104 | h | Operário não qualificado construção. (mão de obra) | 0.161 | 14.63 | 2.36 |
| % | % | Custos directos complementares | 2 % | 10.28 | 0.21 |
|  |  | Custos directos |  |  | 10.49 |
