# Pavimento industrial, sistema Weberfloor Pul "WEBER"

- Propriedade do ficheiro: CYPE INGENIEROS, S.A.
- Formato: FIEBDC-3/2002
- Moeda: EUR
- Custos indirectos: 3.00 %
- IVA: 23.00 %

## R Revestimentos

### RS Pavimentos

#### RSI Sistemas de pavimentos industriais e decorativos

**RSI009** m² Pavimento industrial, sistema Weberfloor Pul "WEBER".
Pavimento industrial, realizado com o sistema Weberfloor Pul "WEBER", apto para naves industriais, em interiores, constituído por: base de betão armado de 20 cm de espessura, realizada com betão C25/30 (XC1(P); D12; S3; Cl 0,4) fabricado em central, e betonagem desde camião, espalhamento e vibração mecânico através de espalhadora, e malha electrossoldada AR42 100x300 mm de aço A500 EL como armadura de distribuição, colocada sobre separadores homologados; e aplicação sobre o betão fresco de camada de desgaste de argamassa endurecedora Weberfloor Pul "WEBER", cor cinzento (3 kg/m²), com acabamento superficial através de afagamento mecânico.
Critérios considerados na determinação do preço da unidade de obra: O preço não inclui a sub-base nem a execução e a vedação das juntas.
Inclui: Preparação da superfície existente. Marcação das juntas de construção e de dilatação. Aplicação de níveis através de pontos, mestras de betão ou réguas. Rega da superfície base. Colocação da malha electrossoldada com separadores homologados. Betonagem, espalhamento e vibração do betão. Tratamento de encontros e pontos singulares. Polvilhamento manual sobre o betão fresco. Afagamento mecânico da superfície. Limpeza final do pavimento.
Critério de medição de projecto: Superfície medida em projecção horizontal, segundo documentação gráfica de Projecto.
Critério de medição de obra: Medir-se-á, em projecção horizontal, a superfície realmente executada segundo especificações de Projecto.

| Código | Un | Descrição | Rendimento | Preço | Importância |
|---|---|---|---|---|---|
| mt10haf020bgngc | m³ | Betão C25/30 (XC1(P); D12; S3; Cl 0,4), fabricado em central, segundo NP EN 206-1. (material) | 0.210 | 83.08 | 17.45 |
| mt07ame020ddc | m² | Malha electrossoldada AR42 100x300 mm, com arames longitudinais de 4,2 mm de diâmetro e arames transversais de 4,2 mm de diâmetro, aço A500 EL. (material) | 1.200 | 1.64 | 1.97 |
| mt07aco020j | Ud | Separador homologado para pavimentos contínuos. (material) | 2.000 | 0.05 | 0.10 |
| mt47adw040a | kg | Argamassa endurecedora Weberfloor Pul "WEBER", cor cinzento, composta de cimento, quartzo, aditivos orgânicos e inorgânicos e pigmentos. (material) | 3.000 | 0.32 | 0.96 |
| mq06ext010 | h | Espalhadora para pavimentos de betão. (equipamento) | 0.009 | 85.09 | 0.77 |
| mq06fra010 | h | Talocha mecânica de betão. (equipamento) | 0.643 | 5.68 | 3.65 |
| au00auh020 |  | Calha para descarga do betão. | 1.000 | 0.00 | 0.00 |
| mo121 | h | Oficial de 1ª aplicador de pavimentos industriais. (mão de obra) | 0.264 | 20.15 | 5.32 |
| mo122 | h | Ajudante de aplicador de pavimentos industriais. (mão de obra) | 0.406 | 19.67 | 7.99 |
| % | % | Custos directos complementares | 2 % | 38.21 | 0.76 |
|  |  | Custos directos |  |  | 38.97 |
