# Pavimento contínuo de betão simples de 10 cm de espessura

- Propriedade do ficheiro: CYPE INGENIEROS, S.A.
- Formato: FIEBDC-3/2002
- Moeda: EUR
- Custos indirectos: 3.00 %
- IVA: 23.00 %

## R Revestimentos

### RS Pavimentos

#### RSN Contínuos de betão

**RSN020** m² Pavimento contínuo de betão simples de 10 cm de espessura, realizado com betão C12/15 (X0(P); D12; S3; Cl 1,0) fabricado em central e betonagem desde camião, espalhamento e vibração manual; tratado superficialmente com argamassa para camada de desgaste, cor Cinzento Natural, com inertes de quartzo, pigmentos e aditivos, rendimento 3 kg/m², com acabamento através de afagamento mecânico.
Execução de pavimento contínuo de betão simples de 10 cm de espessura, realizado com betão C12/15 (X0(P); D12; S3; Cl 1,0) fabricado em central e betonagem desde camião; tratado superficialmente com argamassa para camada de desgaste, cor Cinzento Natural, composta de cimento, inertes seleccionados de quartzo, pigmentos orgânicos e aditivos, com um rendimento aproximado de 3 kg/m², polvilhamento manual sobre o betão ainda fresco. Incluindo p/p de limpeza da superfície suporte, espalhamento e vibração do betão através de régua vibradora, inserção ou ligação dos elementos exteriores (caixas, sumidouros, sifões de pavimento, etc.) das redes de instalações executadas sob o pavimento, afagamento mecânico de toda a superfície até conseguir que a argamassa fique totalmente integrada no betão e limpeza final da superfície acabada. Sem incluir a preparação da camada base existente, juntas de construção, de retracção, de dilatação nem juntas perimetrais.
Inclui: Limpeza da superfície suporte. Implantação das juntas e panos de trabalho. Aplicação de níveis através de pontos, mestras de betão ou réguas. Rega da superfície base. Betonagem e compactação do betão. Aplicação manual da argamassa, assegurando-se do total cobrimento do betão fresco. Afagamento mecânico da superfície.
Critério de medição de projecto: Superfície medida em projecção horizontal, segundo documentação gráfica de Projecto.
Critério de medição de obra: Medir-se-á, em projecção horizontal, a superfície realmente executada segundo especificações de Projecto.

| Código | Un | Descrição | Rendimento | Preço | Importância |
|---|---|---|---|---|---|
| mt10hmf020ab | m³ | Betão simples C12/15 (X0(P); D12; S3; Cl 1,0), fabricado em central, segundo NP EN 206-1. (material) | 0.105 | 91.25 | 9.58 |
| mt09bnc010a | kg | Argamassa para camada de desgaste, cor Cinzento Natural, composta de cimento, inertes seleccionados de quartzo, pigmentos orgânicos e aditivos, com uma densidade aparente de 1330 kg/m³, uma resistência à compressão de 75000 kN/m² e uma resistência à abrasão segundo o método de Böhme EN 13892-3 de 10,9 cm³ / 50 cm². (material) | 3.000 | 0.48 | 1.44 |
| mq04dua020b | h | Dumper de descarga frontal de 2 t de carga útil. (equipamento) | 0.022 | 9.27 | 0.20 |
| mq06vib020 | h | Régua vibradora de 3 m. (equipamento) | 0.019 | 4.67 | 0.09 |
| mq06fra010 | h | Talocha mecânica de betão. (equipamento) | 0.647 | 5.07 | 3.28 |
| au00auh020 |  | Calha para descarga do betão. | 1.000 | 0.00 | 0.00 |
| mo020 | h | Oficial de 1ª construção. (mão de obra) | 0.302 | 16.85 | 5.09 |
| mo113 | h | Operário não qualificado construção. (mão de obra) | 0.445 | 15.82 | 7.04 |
| % | % | Custos directos complementares | 2 % | 26.72 | 0.53 |
|  |  | Custos directos |  |  | 27.25 |
