# Tratamento superficial à base de impregnação epóxi de base aquosa

- Propriedade do ficheiro: CYPE INGENIEROS, S.A.
- Formato: FIEBDC-3/2002
- Moeda: EUR
- Custos indirectos: 3.00 %
- IVA: 23.00 %

## R Revestimentos

### RS Pavimentos

#### RSN Contínuos de betão

**RSN021** m² Tratamento superficial à base de impregnação epóxi de base aquosa, incolor, para endurecimento, consolidação e efeito anti-pó em pavimentos de betão, aplicada numa demão, com um rendimento mínimo por demão de 0,2 kg/m².
Aplicação de tratamento superficial em pavimento de betão à base de impregnação epóxi de base aquosa, incolor, para endurecimento, consolidação e efeito anti-pó em pavimentos de betão, através da aplicação com escova, trincha ou rolo de pelo curto de impregnação epóxi de base aquosa, incolor, aplicada numa demão, com um rendimento mínimo por demão de 0,2 kg/m², sem incluir a preparação do suporte.
Inclui: Aplicação da impregnação.
Critério de medição de projecto: Superfície medida segundo documentação gráfica de Projecto.
Critério de medição de obra: Medir-se-á a superfície realmente executada segundo especificações de Projecto.

| Código | Un | Descrição | Rendimento | Preço | Importância |
|---|---|---|---|---|---|
| mt09bnc050a | kg | Impregnação epóxi de base aquosa, incolor, para endurecimento, consolidação e efeito anti-pó em pavimentos de betão. (material) | 0.200 | 7.22 | 1.44 |
| mo020 | h | Oficial de 1ª construção. (mão de obra) | 0.120 | 16.85 | 2.02 |
| mo113 | h | Operário não qualificado construção. (mão de obra) | 0.120 | 15.82 | 1.90 |
| % | % | Custos directos complementares | 2 % | 5.36 | 0.11 |
|  |  | Custos directos |  |  | 5.47 |
