# Perfil de aço galvanizado de 140 mm de altura, com pés de ancoragem colocado como junta de trabalho ou de betonagem em pavimento contínuo de betão

- Propriedade do ficheiro: CYPE INGENIEROS, S.A.
- Formato: FIEBDC-3/2002
- Moeda: EUR
- Custos indirectos: 3.00 %
- IVA: 23.00 %

## R Revestimentos

### RS Pavimentos

#### RSN Contínuos de betão

**RSN120** m Perfil de aço galvanizado de 140 mm de altura, com pés de ancoragem colocado como junta de trabalho ou de betonagem em pavimento contínuo de betão.
Formação de junta de trabalho ou de betonagem em pavimento contínuo de betão, com perfil de aço galvanizado de 140 mm de altura, com pés de ancoragem, para a formação de juntas em pavimentos contínuos de betão, de até 200 mm de espessura. Incluindo p/p de marcação, cortes, uniões e elementos de fixação à superfície suporte. Totalmente terminada e preparada para betonar.
Inclui: Implantação da junta. Colocação do perfil no elemento a betonar. Execução das uniões entre perfis. Tratamento de encontros. Fixação e ajuste dos perfis.
Critério de medição de projecto: Comprimento medido segundo documentação gráfica de Projecto.
Critério de medição de obra: Medir-se-á o comprimento realmente executado segundo especificações de Projecto.

| Código | Un | Descrição | Rendimento | Preço | Importância |
|---|---|---|---|---|---|
| mt18wwe010d | m | Perfil de aço galvanizado de 140 mm de altura, com pés de ancoragem, para a formação de juntas em pavimentos contínuos de betão, de até 200 mm de espessura. Inclusive p/p de elementos de fixação. (material) | 1.050 | 12.61 | 13.24 |
| mo019 | h | Oficial de 1ª construção. (mão de obra) | 0.067 | 16.85 | 1.13 |
| mo111 | h | Operário não qualificado construção. (mão de obra) | 0.067 | 15.82 | 1.06 |
| % | % | Custos directos complementares | 2 % | 15.43 | 0.31 |
|  |  | Custos directos |  |  | 15.74 |
