# Tecto falso contínuo

- Propriedade do ficheiro: CYPE INGENIEROS, S.A.
- Formato: FIEBDC-3/2002
- Moeda: EUR
- Custos indirectos: 3.00 %
- Despesas gerais: 13.00 %
- Lucro: 6.00 %
- IVA: 16.00 %

## R Revestimentos

### RT Tectos falsos

#### RTC Contínuos, de placas de gesso laminado

**RTC017** m² Tecto falso contínuo, situado a uma altura menor de 4 m, Hispalam tipo TC, formado por uma placa de gesso laminado AD / EN 520 - 1200 / comprimento / 12,5 / bordo afinado, de grande dureza superficial.
Inclui: Implantação dos eixos da estrutura metálica. Sinalização dos pontos de ancoragem à laje ou elemento de suporte. Colocação da estrutura. Aparafusamento e colocação das placas. Tratamento de juntas.

| Código | Un | Descrição | Rendimento | Preço | Importância |
|---|---|---|---|---|---|
| mt12psg010z | m² | Placa de gesso laminado AD / EN 520 - 1200 / comprimento / 12,5 / bordo afinado, de grande dureza superficial. (material) | 1.200 | 5.71 | 6.85 |
| mt12psg040a | m | Fita de juntas. (material) | 1.300 | 0.03 | 0.04 |
| mt12psg030a | kg | Pasta para juntas, segundo EN 13963. (material) | 0.400 | 1.26 | 0.50 |
| mt12his020 | m | Perfil em L de 30x30 mm de chapa de aço galvanizado, segundo EN 14195. (material) | 0.700 | 0.76 | 0.53 |
| mt12his030 | m | Perfil em U de 47 mm de largura de chapa de aço galvanizado, segundo EN 14195. (material) | 2.600 | 0.83 | 2.16 |
| mt12his040 | m | Perfil de fixação de chapa de aço galvanizado. (material) | 1.500 | 1.51 | 2.27 |
| mt12psg190 | Ud | Varão de suspender. (material) | 1.200 | 0.98 | 1.18 |
| mt12psg081b | Ud | Parafuso auto-perfurante 3,5x25 mm. (material) | 12.000 | 0.01 | 0.12 |
| op00fre010 |  | Fresadora. | 1.000 | 0.00 | 0.00 |
| op00ato010 |  | Aparafusadora. | 1.000 | 0.00 | 0.00 |
| mo013 | h | Oficial de 1ª montador de tectos falsos. (mão de obra) | 0.469 | 16.08 | 7.54 |
| mo077 | h | Ajudante de montador de tectos falsos. (mão de obra) | 0.469 | 15.62 | 7.33 |
| % | % | Custos directos complementares | 2 % | 28.52 | 0.57 |
|  |  | Custos directos |  |  | 29.09 |
