# Reparação de revestimento com argamassa de cal. Sistema Mape-Antique "MAPEI SPAIN"

- Propriedade do ficheiro: CYPE INGENIEROS, S.A.
- Formato: FIEBDC-3/2002
- Moeda: EUR
- Custos indirectos: 3.00 %
- IVA: 23.00 %

## R Revestimentos

### RU Sistemas de revestimento com argamassas industriais para rebocos

#### RUC Argamassa de cal

**RUC030** m² Reparação de revestimento com argamassa de cal. Sistema Mape-Antique "MAPEI SPAIN".
Reparação de revestimento com argamassa de cal, sobre suporte de alvenaria cerâmica, sistema Mape-Antique "MAPEI SPAIN". PREPARAÇÃO DO SUPORTE: picagem de emboço de cimento, para eliminar as partes soltas presentes em 20% da superfície suporte, com meios manuais. CAMADA BASE: aplicação manual de argamassa de cal hidráulica natural transpirável, Mape-Antique Intonaco NHL "MAPEI SPAIN", cor avelã claro, de 20 mm de espessura, numa camada, com aplicação de mestras, com acabamento afagado. CAMADA DE ACABAMENTO: aplicação manual de argamassa de cal, Mape-Antique FC Civile "MAPEI SPAIN", tipo GP CSIV W2, segundo EN 998-1, cor branca, de 2 mm de espessura, numa camada, com acabamento afagado.
Inclui: Picagem manual. Aplicação da camada base. Aplicação da camada de acabamento.
Critério de medição de projecto: Superfície medida segundo documentação gráfica de Projecto.
Critério de medição de obra: Medir-se-á a superfície realmente executada segundo especificações de Projecto.

| Código | Un | Descrição | Rendimento | Preço | Importância |
|---|---|---|---|---|---|
| mt08aaa010a | m³ | Água. (material) | 0.001 | 1.50 | 0.00 |
| mt28mmr040c | kg | Argamassa de cal hidráulica natural transpirável, tipo GP CSII W0, segundo EN 998-1, para utilização em interiores ou em exteriores, Mape-Antique Intonaco NHL "MAPEI SPAIN", cor avelã claro, composta por cal hidráulica natural, tipo NHL 3,5, segundo NP EN 459-1, inertes seleccionados e aditivos, fornecida em sacos. (material) | 29.000 | 0.47 | 13.63 |
| mt28mmr020e | kg | Argamassa de cal, Mape-Antique FC Civile "MAPEI SPAIN", tipo GP CSIV W2, segundo EN 998-1, cor branca, composta por cal hidráulica natural, tipo NHL 3,5, segundo NP EN 459-1, pozolanas, inertes seleccionados e aditivos, com muito baixo conteúdo de compostos orgânicos voláteis (COV), permeável ao vapor de água, como camada de acabamento, para reparação de paramentos com humidades ou manchas salinas. (material) | 2.800 | 0.72 | 2.02 |
| op00tal020 |  | Berbequim com misturador. | 1.000 | 0.00 | 0.00 |
| mo113 | h | Operário não qualificado construção. (mão de obra) | 0.155 | 23.29 | 3.61 |
| mo039 | h | Oficial de 1ª rebocador. (mão de obra) | 1.127 | 24.63 | 27.76 |
| mo079 | h | Ajudante de rebocador. (mão de obra) | 1.127 | 24.04 | 27.09 |
| % | % | Custos directos complementares | 2 % | 74.11 | 1.48 |
|  |  | Custos directos |  |  | 75.59 |
