# Decapagem manual de paramento de fachada através da aplicação de e aplicação de decapante universal de alta eficiência

- Propriedade do ficheiro: CYPE INGENIEROS, S.A.
- Formato: FIEBDC-3/2002
- Moeda: EUR
- Custos indirectos: 3.00 %
- IVA: 23.00 %

## R Revestimentos

### RY Preparações, protecções, reparações e reforços de revestimentos

#### RYP Preparações

**RYP020** m² Decapagem manual de paramento de fachada através da aplicação de e aplicação de decapante universal de alta eficiência, com um rendimento de 0,2 l/m², até à eliminação total de todo tipo de tintas e revestimentos existentes.
Decapagem manual de paramento de fachada através da aplicação com trincha ou rolo de e aplicação de decapante universal de alta eficiência, com um rendimento de 0,2 l/m², até à eliminação total com espátula de todo tipo de tintas e revestimentos existentes, deixando a superfície preparada para a aplicação de um novo revestimento decorativo ou tratamento impermeabilizante (não incluído neste preço). Incluindo p/p de lavagem posterior jacto de água quente à pressão até eliminar os restos de decapante, recolha dos restos gerados, armazenamento, remoção e carga manual dos restos gerados para camião ou contentor.
Inclui: Aplicação do decapante. Eliminação com espátula do material da decapagem. Lavagem da superfície. Remoção e acumulação dos restos gerados. Carga dos restos gerados para camião ou contendor.
Critério de medição de projecto: Superfície medida segundo documentação gráfica de Projecto.
Critério de medição de obra: Medir-se-á a superfície realmente executada segundo especificações de Projecto.

| Código | Un | Descrição | Rendimento | Preço | Importância |
|---|---|---|---|---|---|
| mt27pfr030a | l | Decapante universal de alta eficiência, incolor, aplicada com trincha ou rolo. (material) | 0.200 | 14.69 | 2.94 |
| op00dec010 |  | Soprador. | 1.000 | 0.00 | 0.00 |
| mo039 | h | Oficial de 1ª rebocador. (mão de obra) | 0.078 | 16.85 | 1.31 |
| mo111 | h | Operário especializado rebocador. (mão de obra) | 0.078 | 16.65 | 1.30 |
| % | % | Custos directos complementares | 2 % | 5.55 | 0.11 |
|  |  | Custos directos |  |  | 5.66 |
