# Pino de aço laminado a quente

- Propriedade do ficheiro: CYPE INGENIEROS, S.A.
- Formato: FIEBDC-3/2002
- Moeda: EUR
- Custos indirectos: 0.03 %
- IVA: 23.00 %

## U Infra-estruturas no logradouro

### UM Mobiliário urbano

#### UMH Pinos

**UMH020** Ud Pino de aço laminado a quente, modelo Orbe, pé fixo BOL-O "ZIGMETAL" de 76 mm de altura, acabamento da chapa em cor cinzento aço com porta-sinais de cor azul RAL 5007, sem complementos, fixado a uma superfície suporte (não incluída neste preço).
Fornecimento e instalação de pino de aço laminado a quente, modelo Orbe, pé fixo BOL-O "ZIGMETAL" de 76 mm de altura, formado por um corpo de uma só peça de chapa de 50x8 mm e uma base de 170 mm de diâmetro e 7 mm de espessura, acabamento da chapa em cor cinzento aço com porta-sinais de cor azul RAL 5007, fixado com buchas e parafusos de aço a uma superfície suporte (não incluída neste preço). Protecção do conjunto através de galvanização a quente de grande resistência antioxidante; tratamento desengordurante e fosfatado; lacado em estufa com poliéster ferro-texturado. Máxima aderência do revestimento exterior. Totalmente montado.
Inclui: Marcação de alinhamentos e níveis. Colocação e fixação das peças.
Critério de medição de projecto: Número de unidades previstas, segundo documentação gráfica de Projecto.
Critério de medição de obra: Medir-se-á o número de unidades realmente executadas segundo especificações de Projecto.

| Código | Un | Descrição | Rendimento | Preço | Importância |
|---|---|---|---|---|---|
| mt52mut075aaw | Ud | Pino de aço laminado a quente, modelo Orbe, pé fixo BOL-O "ZIGMETAL" de 76 mm de altura, formado por um corpo de uma só peça de chapa de 50x8 mm e uma base de 170 mm de diâmetro e 7 mm de espessura, acabamento da chapa em cor cinzento aço com porta-sinais de cor azul RAL 5007. (material) | 1.000 | 94.00 | 94.00 |
| mt52mug200h | Ud | Repercussão, na colocação de pino, de elementos de fixação sobre superfície suporte: cunhas e parafusos de aço. (material) | 1.000 | 2.84 | 2.84 |
| op00tal010 |  | Berbequim. | 1.000 | 0.00 | 0.00 |
| op00ato010 |  | Aparafusadora. | 1.000 | 0.00 | 0.00 |
| mo040 | h | Oficial de 1ª construção de obra civil. (mão de obra) | 0.486 | 16.85 | 8.19 |
| mo083 | h | Ajudante de construção de obra civil. (mão de obra) | 0.243 | 16.45 | 4.00 |
| % | % | Custos directos complementares | 2 % | 109.03 | 2.18 |
|  |  | Custos directos |  |  | 111.21 |
