# Conduta de entulho, metálica

- Propriedade do ficheiro: CYPE INGENIEROS, S.A.
- Formato: FIEBDC-3/2002
- Moeda: EUR
- Custos indirectos: 3.00 %
- Despesas gerais: 13.00 %
- Lucro: 6.00 %
- IVA: 16.00 %

## Y Segurança e saúde

### YC Sistemas de protecção colectiva

#### YCC Contra derrames

**YCC010** m Conduta de entulho, metálica.
Fornecimento, montagem e desmontagem de conduta metálica de entulho de 40 cm de diâmetro (amortizável em 5 utilizações). Incluindo embocadura de vazadouro, prumos de escoramento, elementos de suspensão e acessórios.
Inclui: Montagem, instalação e verificação. Desmontagem posterior.
Critério de medição de projecto: Comprimento medido segundo Plano de Segurança e Saúde.

| Código | Un | Descrição | Rendimento | Preço | Importância |
|---|---|---|---|---|---|
| mt50spc010 | m | Conduta metálica de entulho de 40 cm de diâmetro. (material) | 0.200 | 39.67 | 7.93 |
| mt50spc020 | Ud | Embocadura para conduta metálica de entulho de 40 cm de diâmetro. (material) | 0.100 | 43.27 | 4.33 |
| mt50spc030 | Ud | Acessórios e elementos de fixação de conduta metálica de entulho. (material) | 0.200 | 2.31 | 0.46 |
| mt50spa080ba | Ud | Prumo metálico telescópico, 3,00 m de altura. (material) | 0.200 | 11.07 | 2.21 |
| mo060 | h | Operário não qualificado construção. (mão de obra) | 0.523 | 14.63 | 7.65 |
| % | % | Custos directos complementares | 2 % | 22.58 | 0.45 |
|  |  | Custos directos |  |  | 23.03 |
