# Sistema ETICS "MAPEI SPAIN" de isolamento térmico pelo exterior de fachada existente

- Propriedade do ficheiro: CYPE INGENIEROS, S.A.
- Formato: FIEBDC-3/2002
- Moeda: EUR
- Custos indirectos: 3.00 %
- IVA: 23.00 %

## Z Reabilitação energética

### ZF Paramentos verticais: adição de isolamento térmico

#### ZFF Sistemas ETICS de isolamento exterior de fachadas

**ZFF080** m² Sistema ETICS "MAPEI SPAIN" de isolamento térmico pelo exterior de fachada existente.
Reabilitação energética de fachada, através de isolamento térmico pelo exterior, com o sistema Mapetherm XPS "MAPEI SPAIN", com ETA 21/0946, composto por: painel rígido de poliestireno extrudido, Mapetherm XPS "MAPEI SPAIN", de superfície rugosa e bordo lateral recto, cor azul, de 60 mm de espessura, fixado ao suporte com argamassa cimentícia monocomponente Mapetherm AR1 "MAPEI SPAIN", cor cinzento e fixações mecânicas com bucha de expansão de polipropileno, com prego de aço zincado Mapetherm Fix H 115 "MAPEI SPAIN"; camada de regularização de argamassa cimentícia monocomponente Mapetherm AR1 "MAPEI SPAIN", cor cinzento, armada com malha de fibra de vidro anti-álcalis, Mapetherm Net R131 "MAPEI SPAIN", de 4,15x3,80 mm de vão de malha e de 150 g/m² de massa superficial; camada de acabamento de revestimento reforçado com fibras sintéticas Silexcolor Tonachino "MAPEI SPAIN", acabamento afagado, de cor a escolher, gama A, sobre primário regulador da absorção Silexcolor Base Coat "MAPEI SPAIN", de cor a escolher, gama A. Inclusive perfis de arranque Mapetherm Ba "MAPEI SPAIN", de alumínio, perfis de canto Mapetherm Profil "MAPEI SPAIN", de alumínio, com malha, vedante para juntas monocomponente Mapeflex AC-P "MAPEI SPAIN" e cordão de espuma de polietileno expandido de células fechadas Mapefoam "MAPEI SPAIN" para vedação de juntas.
Critérios considerados na determinação do preço da unidade de obra: O preço inclui a execução dos remates nos encontros com paramentos, revestimentos ou outros elementos assentes na sua superfície, mas não inclui a preparação da superfície suporte.
Inclui: Colocação do perfil de arranque. Corte e preparação do isolamento. Colocação do isolamento sobre o paramento. Colocação dos restantes perfis. Resolução dos pontos singulares. Aplicação da argamassa base e colocação da malha de fibra de vidro na camada de regularização. Formação de juntas. Aplicação da camada de acabamento. Vedação de juntas.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28mam100c | m | Perfil de arranque, Mapetherm Ba "MAPEI SPAIN", de alumínio, de 60 mm de largura, com pingadeira, para nivelação e suporte dos painéis isolantes dos sistemas de isolamento térmico pelo exterior. (material) | 0.100 | 5.03 | 0.50 |
| mt28mam010a | kg | Argamassa cimentícia monocomponente tipo GP CSIV W2 T2, segundo EN 998-1 Mapetherm AR1 "MAPEI SPAIN", cor cinzento, com propriedades tixotrópicas, de endurecimento sem retracção e baixa viscosidade, para aplicar com palustra, para aderir os painéis isolantes e como camada base, prévia amassadura com água. (material) | 10.600 | 0.90 | 9.54 |
| mt16pxm010c | m² | Painel rígido de poliestireno extrudido, Mapetherm XPS "MAPEI SPAIN", de superfície rugosa e bordo lateral recto, cor azul, de 60 mm de espessura, segundo EN 13164, resistência térmica 1,88 m²°C/W, condutibilidade térmica 0,032 W/(m°C), Euroclasse E de reacção ao fogo segundo NP EN 13501-1. (material) | 1.050 | 16.90 | 17.75 |
| mt16pem020bb | Ud | Bucha de expansão de polipropileno, Mapetherm Fix H 115 "MAPEI SPAIN", de 130 mm de comprimento, com prego de aço zincado, para fixação de painéis isolantes. (material) | 6.000 | 0.38 | 2.28 |
| mt28mam130a | m | Perfil de canto, Mapetherm Profil "MAPEI SPAIN", de alumínio, com malha de fibra de vidro anti-álcalis incorporada a cada lado do perfil, para reforço de cantos. (material) | 0.100 | 1.64 | 0.16 |
| mt28mam040a | m² | Malha de fibra de vidro anti-álcalis, Mapetherm Net R131 "MAPEI SPAIN", de 4,15x3,80 mm de vão de malha, de 150 g/m² de massa superficial e de 1x55 m, para armar argamassas. (material) | 1.100 | 1.43 | 1.57 |
| mt28mam050cb | l | Primário regulador da absorção Silexcolor Base Coat "MAPEI SPAIN", de cor a escolher, gama A, à base de silicato de potássio modificado em dispersão aquosa, quartzo microgranular e cargas minerais seleccionadas, transpirável, para aplicar com trincha, rolo ou pistola. (material) | 0.250 | 6.30 | 1.58 |
| mt28mam060q | kg | Revestimento reforçado com fibras sintéticas Silexcolor Tonachino "MAPEI SPAIN", acabamento afagado, de cor a escolher, gama A, com um tamanho máximo de partícula de 1,2 mm, composto de silicato de potássio modificado, pigmentos resistentes aos raios UV e cargas minerais seleccionadas, permeável ao vapor de água e com resistência ao envelhecimento, ao gelo e aos sais descongelantes, para aplicar com palustra. Segundo NP EN 15824. (material) | 2.100 | 6.09 | 12.79 |
| mt28mam140d | m | Cordão de polietileno expandido de células fechadas Mapefoam "MAPEI SPAIN", de secção circular, de 20 mm de diâmetro, para o enchimento de fundo de junta. (material) | 0.100 | 0.39 | 0.04 |
| mt28mam150b | Ud | Cartucho de vedante para juntas, à base de resinas acrílicas em dispersão aquosa e inertes de granulometria seleccionada, monocomponente Mapeflex AC-P "MAPEI SPAIN", com propriedades tixotrópicas e com resistência à intempérie e a agentes químicos, de 310 cm³. (material) | 0.032 | 3.98 | 0.13 |
| mo054 | h | Oficial de 1ª montador de isolamentos. (mão de obra) | 0.109 | 25.32 | 2.76 |
| mo101 | h | Ajudante de montador de isolamentos. (mão de obra) | 0.109 | 24.04 | 2.62 |
| mo039 | h | Oficial de 1ª rebocador. (mão de obra) | 0.822 | 24.63 | 20.25 |
| mo079 | h | Ajudante de rebocador. (mão de obra) | 0.822 | 24.04 | 19.76 |
| % | % | Custos directos complementares | 2 % | 91.73 | 1.83 |
|  |  | Custos directos |  |  | 93.56 |
