# Sistema Vêture de painéis pré-fabricados de isolamento térmico pelo exterior de fachada existente. Revestimento com painéis pré-fabricados de plaquetas cerâmicas de grés com isolamento incorporado

- Propriedade do ficheiro: CYPE INGENIEROS, S.A.
- Formato: FIEBDC-3/2002
- Moeda: EUR
- Custos indirectos: 3.00 %
- IVA: 23.00 %

## Z Reabilitação energética

### ZF Paramentos verticais: adição de isolamento térmico

#### ZFV Sistemas Veture de isolamento exterior de fachadas

**ZFV010** m² Sistema Vêture de painéis pré-fabricados de isolamento térmico pelo exterior de fachada existente. Revestimento com painéis pré-fabricados de plaquetas cerâmicas de grés com isolamento incorporado.
Reabilitação energética de fachada, através de isolamento térmico pelo exterior, com sistema Veture, composto por: painéis pré-fabricados, de 1240x600x48 mm, de plaquetas cerâmicas de grés, de 245x50x18 mm, aparelho ao comprido, cor vermelho, com isolamento incorporado de poliestireno extrudido de 30 mm de espessura. COLOCAÇÃO: com buchas de poliamida e parafusos de aço zincado. ENCHIMENTO DE JUNTAS: com argamassa, tipo CG2. Inclusive, plaquetas individuais de união entre painéis pré-fabricados fixadas com adesivo e massa elastomérica monocomponente, para a vedação de juntas entre painéis.
Critérios considerados na determinação do preço da unidade de obra: O preço não inclui a preparação da superfície suporte.
Inclui: Corte e preparação dos painéis pré-fabricados. Colocação e fixação dos painéis pré-fabricados sobre o paramento. Vedação das juntas entre painéis pré-fabricados. Colocação das plaquetas de ajuste e das peças especiais. Enchimento das juntas das plaquetas. Limpeza final da fachada.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt12ppg010ae | Ud | Painel pré-fabricado, de 1240x600x48 mm, de plaquetas cerâmicas de grés, de 245x50x18 mm, aparelho ao comprido, cor vermelho, com isolamento incorporado de poliestireno extrudido de 30 mm de espessura, resistência à compressão >= 300 kPa, resistência térmica 0,9 m²°C/W, condutibilidade térmica 0,034 W/(m°C), Euroclasse E de reacção ao fogo; segundo NP EN ISO 10545-11 e segundo EN 13164; com o preço incrementado em 20% relativamente a peças especiais: peças de esquina, peças de padieira e peças curvas, inclusive rosetas integradas e plaquetas individuais de união entre painéis pré-fabricados. (material) | 1.420 | 59.15 | 83.99 |
| mt12ppg100a | Ud | Bucha de poliamida e parafuso de aço zincado, de 8 mm de diâmetro e 100 mm de comprimento. (material) | 7.000 | 0.29 | 2.03 |
| mt12ppg001 | Ud | Cartucho de 300 cm³ de massa elastomérica monocomponente, à base de poliuretano e alcatrão. (material) | 0.330 | 6.92 | 2.28 |
| mt09mcp100h | kg | Cimento cola melhorado, C2 TE S2, segundo NP EN 12004, altamente deformável, com deslizamento reduzido e tempo de colocação ampliado, cor branca, de um só componente à base de cimento de alta resistência, inertes seleccionados, aditivos e resinas sintéticas, para a colocação em camada fina do todo o tipo de peças cerâmicas em paramentos verticais exteriores e pavimentos exteriores. (material) | 0.800 | 1.17 | 0.94 |
| mt09mcr100a | kg | Argamassa, tipo CG2, segundo EN 13888, para juntas de 5 a 30 mm, composto por cimentos de alta resistência, inertes seleccionados, pigmentos e aditivos específicos. (material) | 8.500 | 1.09 | 9.27 |
| op00ato010 |  | Aparafusadora. | 1.000 | 0.00 | 0.00 |
| mo052 | h | Oficial de 1ª montador de sistemas de fachadas pré-fabricadas. (mão de obra) | 0.492 | 25.32 | 12.46 |
| mo099 | h | Ajudante de montador de sistemas de fachadas pré-fabricadas. (mão de obra) | 0.328 | 24.04 | 7.89 |
| mo021 | h | Oficial de 1ª construção em trabalhos auxiliares de pedreiro. (mão de obra) | 0.492 | 24.63 | 12.12 |
| mo114 | h | Operário não qualificado construção em trabalhos auxiliares de pedreiro. (mão de obra) | 0.328 | 23.29 | 7.64 |
| % | % | Custos directos complementares | 2 % | 138.62 | 2.77 |
|  |  | Custos directos |  |  | 141.39 |
