# Demolição de camada de material de fixação ou nivelação de argamassa de cimento, em cobertura plana

- Propriedade do ficheiro: CYPE Ingenieros S.A.
- Formato: FIEBDC-3/2016
- Programa: Gerador de preços para construção civil. CYPE Ingenieros, S.A.
- Data: 11/02/2025
- Moeda: EUR
- Custos indirectos: 3 %
- IVA: 23 %

## D Demolições

### DQ Coberturas

#### DQP Camada de protecção em coberturas planas

**DQP050** m² Demolição de camada de material de fixação ou nivelação de argamassa de cimento, em cobertura plana.
Demolição de camada de material de fixação ou nivelação em cobertura plana, formada por 4 cm de espessura de argamassa de cimento, com meios manuais, sem afectar a estabilidade dos elementos constructivos contiguos, e carga manual para camião ou contentor.
Inclui: Demolição do elemento. Fragmentação do entulho em peças manejáveis. Remoção e acumulação de entulho. Limpeza dos restos da obra. Carga manual de entulho para camião ou contentor.
Critério de medição de projecto: Superfície medida segundo documentação gráfica de Projecto.
Critério de medição de obra: Medir-se-á a superfície realmente demolida segundo especificações de Projecto.

| Código | Un | Descrição | Rendimento | Preço | Importância |
|---|---|---|---|---|---|
| mo020 | h | Oficial de 1ª construção. (mão de obra) | 0.171 | 24.63 | 4.212 |
| mo113 | h | Operário não qualificado construção. (mão de obra) | 0.201 | 23.29 | 4.681 |
| % | % | Custos directos complementares | 2 % | 8.893 | 0.178 |
|  |  | Custos directos |  |  | 9.071 |

Resíduos:
- demolição: ruo170101 Betão (betões, argamassas e pré-fabricados). (componente de resíduo); rendimento 76 kg; Código LER 17 01 01; Massa do elemento 1 kg; Volume 0.000667 m3
