# Vigota de madeira serrada de abeto (Abies alba)

- Propriedade do ficheiro: CYPE INGENIEROS, S.A.
- Formato: FIEBDC-3/2002
- Moeda: EUR
- Custos indirectos: 3.00 %
- IVA: 23.00 %

**EME010** m³ Vigota de madeira serrada de abeto (Abies alba), de 10x20 a 15x25 cm de secção e até 6 m de comprimento, classe resistente C24, protecção da madeira com classe de penetração NP5 e NP6, trabalhada em oficina.
Vigota de madeira serrada de abeto (Abies alba), acabamento polido, de 10x20 a 15x25 cm de secção e até 6 m de comprimento, para aplicações estruturais, classe resistente C24 segundo EN 338 e EN 1912 e protecção contra agentes bióticos que corresponde com a classe de penetração NP5 e NP6 (em todo o alburno e até 6 mm no durame exposto) segundo EN 351-1. Inclusive cortes, entalhamentos para a sua correcta ensamblagem, nivelação e colocação dos elementos de ligação e reforço. Trabalhada em oficina e colocada em obra.
Inclui: Implantação e marcação de eixos, nos pontos de apoio da vigota. Colocação e fixação provisória da vigota. Aprumo e nivelamento.
Critério de medição de projecto: Volume medido segundo documentação gráfica de Projecto, apoiando-se nas maiores dimensões transversais para as peças que não tenham esquadrias rectangulares ou quadradas, e o comprimento incluindo as entregas.
Critério de medição de obra: Medir-se-á o volume realmente executado segundo especificações de Projecto, apoiando-se nas maiores dimensões transversais para aquelas peças que não tenham esquadrias rectangulares ou quadradas, incluindo no comprimento as entregas. Consideram-se incluídos todos os elementos integrantes da estrutura assinalados nos desenhos e pormenores do Projecto.

| Código | Un | Descrição | Rendimento | Preço | Importância |
|---|---|---|---|---|---|
| mt07mee018if | m³ | Madeira serrada de abeto (Abies alba) com acabamento polido, para vigota de 10x20 a 15x25 cm de secção e até 6 m de comprimento, para aplicações estruturais, classe resistente C24 segundo EN 338 e EN 1912 e protecção contra agentes bióticos que corresponde com a classe de penetração NP5 e NP6 (em todo o alburno e até 6 mm no durame exposto) segundo EN 351-1, trabalhada em oficina. (material) | 1.000 | 503.81 | 503.81 |
| mo048 | h | Oficial de 1ª montador de estruturas de madeira. (mão de obra) | 8.008 | 18.05 | 144.54 |
| mo095 | h | Ajudante de montador de estruturas de madeira. (mão de obra) | 4.004 | 17.64 | 70.63 |
| % | % | Custos directos complementares | 2 % | 718.98 | 14.38 |
|  |  | Custos directos |  |  | 733.36 |
