# Bomba para elevação de condensados

- Propriedade do ficheiro: CYPE Ingenieros S.A.
- Formato: FIEBDC-3/2016
- Programa: Gerador de preços para construção civil. CYPE Ingenieros, S.A.
- Data: 23/05/2024
- Moeda: EUR
- Custos indirectos: 3 %
- IVA: 23 %

## I Instalações

### IC Aquecimento, arrefecimento, climatização e A.Q.S.

#### ICS Sistemas de condução de água

**ICS022** Ud Bomba para elevação de condensados.
Estação elevatória para evacuação de condensados, com depósito de 2,65 l, alimentação monofásica a 230 V, consumo da bomba 75 W, nível sonoro 47 dBA, protecção IP20, cabo de alimentação de 1,7 m com tomada, cabo para ligação de alarme de 1,7 m, mangueira flexível de descarga de 5 m, adaptador de entrada de 19, 32 e 40 mm de diâmetro e parafusos para colocação na parede.
Inclui: Marcação. Colocação da bomba. Ligação. Verificação do seu correcto funcionamento.
Critério de medição de projecto: Número de unidades previstas, segundo documentação gráfica de Projecto.
Critério de medição de obra: Medir-se-á o número de unidades realmente executadas segundo especificações de Projecto.

| Código | Un | Descrição | Rendimento | Preço | Importância |
|---|---|---|---|---|---|
| mt37gru480b | Ud | Estação elevatória para evacuação de condensados, com depósito de 2,65 l, alimentação monofásica a 230 V, consumo da bomba 75 W, nível sonoro 47 dBA, protecção IP20, cabo de alimentação de 1,7 m com tomada, cabo para ligação de alarme de 1,7 m, mangueira flexível de descarga de 5 m, adaptador de entrada de 19, 32 e 40 mm de diâmetro e parafusos para colocação na parede. (material) | 1 | 106.28 | 106.280 |
| mo005 | h | Oficial de 1ª instalador de ar condicionado. (mão de obra) | 0.108 | 23.31 | 2.517 |
| mo104 | h | Ajudante de instalador de ar condicionado. (mão de obra) | 0.108 | 22.09 | 2.386 |
| % | % | Custos directos complementares | 2 % | 111.183 | 2.224 |
|  |  | Custos directos |  |  | 113.407 |
