# Persiana com caixa (monobloco)

- Propriedade do ficheiro: CYPE Ingenieros S.A.
- Formato: FIEBDC-3/2016
- Programa: Gerador de preços para construção civil. CYPE Ingenieros, S.A.
- Data: 30/10/2025
- Moeda: EUR
- Custos indirectos: 3 %
- IVA: 23 %

## L Vãos

### LS Protecções solares

#### LSP Persianas enroláveis

**LSP020** m² Persiana com caixa (monobloco).
Persiana de réguas de PVC de 37 mm de altura, engrenadas com anilhas de chapa ou com arame de aço galvanizado, com caixa básica (monobloco), equipada com eixo, discos, cápsulas e todos os seus acessórios, com accionamento manual com fita e recolhedor.
Inclui: Marcação e nivelação da caixa de estore sobre a caixilharia. Fixação da caixa de estore através de aparafusamento.
Critério de medição de projecto: Superfície da abertura a fechar, medida segundo documentação gráfica de Projecto.
Critério de medição de obra: Medir-se-á, com as dimensões da abertura, a superfície realmente executada segundo especificações de Projecto.

| Código | Un | Descrição | Rendimento | Preço | Importância |
|---|---|---|---|---|---|
| mt25pco015aaaa | m² | Persiana de réguas de PVC, de 37 mm de altura, cor branca, equipada com eixo, discos, cápsulas e todos os seus acessórios, com fita e recolhedor para accionamento manual, em caixilharia de alumínio ou de PVC, inclusive caixa incorporada (monobloco), de 166x170 mm, de PVC acabamento standard, com permeabilidade ao ar classe 3, segundo EN 12207 e transmissão térmica maior de 2,2 W/(m²°C). Segundo EN 13659. (material) | 1.05 | 56.65 | 59.483 |
| mo011 | h | Oficial de 1ª montador. (mão de obra) | 0.254 | 25.32 | 6.431 |
| mo080 | h | Ajudante de montador. (mão de obra) | 0.254 | 24.04 | 6.106 |
| % | % | Custos directos complementares | 2 % | 72.020 | 1.440 |
|  |  | Custos directos |  |  | 73.460 |

## Recursos

**mt25pco015aaaa** m² Persiana de réguas de PVC
Dados técnicos: Custo energético 113.987 MJ; Emissão de CO2 8.739 kg
Resíduos:
- embalagem: re170203 Plástico. (componente de resíduo); rendimento 0.065 kg; Código LER 17 02 03; Massa do elemento 1 kg; Volume 0.001667 m3
- embalagem: re170604 Materiais de isolamento não abrangidos em 17 06 01 e 17 06 03. (componente de resíduo); rendimento 0.013 kg; Código LER 17 06 04; Massa do elemento 1 kg; Volume 0.001667 m3
