# Isolamento térmico pelo exterior de coberturas inclinadas de estrutura contínua de madeira

- Propriedade do ficheiro: CYPE INGENIEROS, S.A.
- Formato: FIEBDC-3/2002
- Moeda: EUR
- Custos indirectos: 3.00 %
- IVA: 23.00 %

**NVN010** m² Isolamento térmico pelo exterior de coberturas inclinadas de estrutura contínua de madeira, formado por lâmina autocolante de polipropileno, de 0,45 mm de espessura e 130 g/m²; painel isolante de uma única camada, de fibras de madeira, de 60 mm de espessura; painel isolante impermeável, subtelha, de fibras de madeira, de 35 mm de espessura; e lâmina impermeabilizante de microfibras de polipropileno, de 0,5 mm de espessura e 145 g/m².
Fornecimento e colocação de isolamento térmico pelo exterior de coberturas inclinadas de estrutura contínua de madeira, formado por barreira de vapor de lâmina autocolante de polipropileno, de 0,45 mm de espessura e 130 g/m²; isolamento térmico de painel isolante de uma única camada, de fibras de madeira, de 60 mm de espessura, resistência térmica 1,62 m²°C/W, condutibilidade térmica 0,04 W/(m°C), densidade 110 kg/m³; isolamento sob telha de painel isolante impermeável, de fibras de madeira, de 35 mm de espessura, com ligação macho-fêmea, resistência térmica 0,86 m²°C/W, condutibilidade térmica 0,046 W/(m°C), densidade 260 kg/m³; e impermeabilização de lâmina impermeabilizante de microfibras de polipropileno, de 0,5 mm de espessura e 145 g/m², (Euroclasse E de reacção ao fogo), estanquidade à água classe W1, segundo EN 1928.
Inclui: Limpeza do suporte. Colocação da barreira de vapor. Colocação do isolamento. Colocação da impermeabilização.
Critério de medição de projecto: Superfície medida segundo documentação gráfica de Projecto.
Critério de medição de obra: Medir-se-á a superfície realmente executada segundo especificações de Projecto.
Critérios considerados na determinação do preço da unidade de obra: O preço não inclui a estrutura suporte nem o revestimento da cobertura.

| Código | Un | Descrição | Rendimento | Preço | Importância |
|---|---|---|---|---|---|
| mt15bio030a | m² | Barreira de vapor com estanquidade ao ar, formada por uma lâmina autocolante de polipropileno, de 0,45 mm de espessura e 130 g/m², fornecida em rolos de 1,50x50 m, segundo EN 13984. (material) | 1.050 | 2.54 | 2.67 |
| mt16bab060b | m² | Painel isolante de uma única camada, de fibras de madeira, de 60 mm de espessura, resistência térmica 1,62 m²°C/W, condutibilidade térmica 0,04 W/(m°C), densidade 110 kg/m³, Euroclasse E de reacção ao fogo, segundo EN 13171. (material) | 1.050 | 14.55 | 15.28 |
| mt16bab050d | m² | Painel isolante impermeável, subtelha, de fibras de madeira, de 35 mm de espessura, com ligação macho-fêmea, resistência térmica 0,86 m²°C/W, condutibilidade térmica 0,046 W/(m°C), densidade 260 kg/m³, Euroclasse E de reacção ao fogo, segundo EN 13171. (material) | 1.050 | 12.61 | 13.24 |
| mt15bio015a | m² | Lâmina impermeabilizante de microfibras de polipropileno, de 0,5 mm de espessura e 145 g/m², (Euroclasse E de reacção ao fogo), estanquidade à água classe W1, segundo EN 1928, fornecida em rolos de 1,50x50 m, segundo NP EN 13859-1. (material) | 1.050 | 2.42 | 2.54 |
| mo054 | h | Oficial de 1ª montador de isolamentos. (mão de obra) | 0.360 | 17.41 | 6.27 |
| mo101 | h | Ajudante de montador de isolamentos. (mão de obra) | 0.336 | 16.45 | 5.53 |
| % | % | Custos directos complementares | 2 % | 45.53 | 0.91 |
|  |  | Custos directos |  |  | 46.44 |
