# Peças especiais para cobertura inclinada de painéis sandwich isolantes

- Propriedade do ficheiro: CYPE Ingenieros S.A.
- Formato: FIEBDC-3/2016
- Programa: Gerador de preços para construção civil. CYPE Ingenieros, S.A.
- Data: 11/02/2025
- Moeda: EUR
- Custos indirectos: 3 %
- IVA: 23 %

## Q Coberturas

### QU Componentes de coberturas inclinadas e curvas

#### QUM De chapas de aço e painéis sandwich

**QUM022** Ud Peças especiais para cobertura inclinada de painéis sandwich isolantes.
Arejador linear estático, de chapa de aço galvanizado, de 3500 mm de comprimento, 600 mm de largura, abertura central de 250 mm de largura, 350 mm de altura e 0,6 mm de espessura, com suporte metálico adaptável à pendente da cobertura, para cobertura inclinada, com uma pendente maior que 10%. Inclusive acessórios de fixação aos painéis sandwich.
Inclui: Marcação e colocação das peças especiais sobre os painéis sandwich. Fixação das peças aos painéis sandwich.
Critério de medição de projecto: Número de unidades previstas, segundo documentação gráfica de Projecto.
Critério de medição de obra: Medir-se-á o número de unidades realmente executadas segundo especificações de Projecto.

| Código | Un | Descrição | Rendimento | Preço | Importância |
|---|---|---|---|---|---|
| mt42sva920a | Ud | Arejador linear estático, de chapa de aço galvanizado, de 3500 mm de comprimento, 600 mm de largura, abertura central de 250 mm de largura, 350 mm de altura e 0,6 mm de espessura, com suporte metálico adaptável à pendente da cobertura e acessórios de fixação. (material) | 1 | 187.68 | 187.680 |
| mo051 | h | Oficial de 1ª montador de painéis metálicos. (mão de obra) | 0.547 | 25.32 | 13.850 |
| mo098 | h | Ajudante de montador de painéis metálicos. (mão de obra) | 0.547 | 24.04 | 13.150 |
| % | % | Custos directos complementares | 2 % | 214.680 | 4.294 |
|  |  | Custos directos |  |  | 218.974 |
