# Revestimento decorativo em paramentos exteriores

- Propriedade do ficheiro: CYPE INGENIEROS, S.A.
- Formato: FIEBDC-3/2002
- Moeda: EUR
- Custos indirectos: 3.00 %
- IVA: 23.00 %

**RBC041** m² Revestimento decorativo em paramentos exteriores, com argamassa industrial tipo CR CSIV W2, segundo EN 998-1, cor branca, à base de cimento fotocatalítico, descontaminante e auto-limpável, armado e reforçado com malha anti-álcalis, aplicação prévia de uma camada de ponte de aderência, nos locais da sua superfície onde apresente deficiências, para a realização da camada de acabamento em revestimentos contínuos bicamada.
Formação em paramentos exteriores, de camada de acabamento para revestimentos contínuos bicamada, com argamassa industrial tipo CR CSIV W2, segundo EN 998-1, cor branca, composta por cimento fotocatalítico, descontaminante e auto-limpável, pó de mármore e aditivos orgânicos e inorgânicos. Aplicada mecanicamente sobre uma camada base de betão (não incluída neste preço), e uma vez iniciado o endurecimento afagar o material com uma talocha de madeira ou plástico, aplicação prévia de uma camada de ponte de aderência, composto de resinas sintéticas, cargas minerais e aditivos orgânicos e inorgânicos (100% da superfície do paramento). Incluindo p/p de preparação da superfície suporte, formação de juntas, cantos, arestas, remates nos encontros com paramentos, revestimentos ou outros elementos assentes na sua superfície, reforço com malha anti-álcalis nas mudanças de material e nas testas de laje e cura da argamassa.
Inclui: Preparação da superfície suporte. Disposição dos panos de trabalho. Preparação da argamassa. Aplicação de ponte de aderência. Aplicação da argamassa. Realização de juntas e pontos singulares. Acabamento superficial. Cura da argamassa.
Critério de medição de projecto: Superfície medida segundo documentação gráfica de Projecto, descontando as aberturas de superfície maior de 3 m², adicionando em alternativa a superfície da parte interior da abertura, correspondente ao desenvolvimento de ombreiras e padieiras.
Critério de medição de obra: Medir-se-á a superfície realmente executada segundo especificações de Projecto, descontando as aberturas de superfície maior de 3 m², adicionando em alternativa a superfície da parte interior da abertura, correspondente ao desenvolvimento de ombreiras e padieiras.

| Código | Un | Descrição | Rendimento | Preço | Importância |
|---|---|---|---|---|---|
| mt28mop110b | kg | Ponte de aderência para incrementar a aderência entre argamassas à base de cimento e/ou cal e suportes de betão, composto de resinas sintéticas, cargas minerais e aditivos orgânicos e inorgânicos. (material) | 0.300 | 6.09 | 1.83 |
| mt28mop211h | kg | Argamassa industrial tipo CR CSIV W2, segundo EN 998-1, cor branca, composta por cimento fotocatalítico, descontaminante e auto-limpável, pó de mármore e aditivos orgânicos e inorgânicos. (material) | 9.000 | 0.89 | 8.01 |
| mt28mon040a | m² | Malha de fibra de vidro, anti-álcalis, de 10x10 mm de vão de malha, de 750 a 900 microns de espessura e de 200 a 250 g/m² de massa superficial, com 25 kp/cm² de resistência à tracção, para armar argamassas. (material) | 0.210 | 2.41 | 0.51 |
| mq06pym010 | h | Misturadora-bombeadora para argamassas e gessos projectados, de 3 m³/h. (equipamento) | 0.372 | 7.96 | 2.96 |
| mo039 | h | Oficial de 1ª rebocador. (mão de obra) | 0.198 | 17.19 | 3.40 |
| mo111 | h | Operário especializado rebocador. (mão de obra) | 0.223 | 16.96 | 3.78 |
| % | % | Custos directos complementares | 4 % | 20.49 | 0.82 |
|  |  | Custos directos |  |  | 21.31 |
