# Rodapé de cortiça

- Propriedade do ficheiro: CYPE Ingenieros S.A.
- Formato: FIEBDC-3/2016
- Programa: Gerador de preços para construção civil. CYPE Ingenieros, S.A.
- Data: 11/02/2025
- Moeda: EUR
- Custos indirectos: 3 %
- IVA: 23 %

## R Revestimentos

### RS Pavimentos

#### RSO De cortiça

**RSO011** m Rodapé de cortiça.
Rodapé de cortiça em peças de 700x70x8 mm. COLOCAÇÃO: em interiores com cola vinílica em dispersão aquosa.
Inclui: Marcação. Corte das peças. Fixação das peças sobre o paramento. Resolução de esquinas e encontros.
Critério de medição de projecto: Comprimento medido segundo documentação gráfica de Projecto, sem incluir vãos de portas. Não foi incrementada a medição por perdas, uma vez que na composição se considerou 5% a mais.
Critério de medição de obra: Medir-se-á o comprimento realmente executado segundo especificações de Projecto.

| Código | Un | Descrição | Rendimento | Preço | Importância |
|---|---|---|---|---|---|
| mt18rmb010 | m | Rodapé de cortiça em peças de 700x70x8 mm, acabamento envernizado em oficina. (material) | 1.05 | 3.05 | 3.203 |
| mt18mlv020b | l | Cola vinílica em dispersão aquosa, com classe de durabilidade D3, segundo NP EN 204. (material) | 0.05 | 2.66 | 0.133 |
| mo011 | h | Oficial de 1ª montador. (mão de obra) | 0.119 | 25.32 | 3.013 |
| % | % | Custos directos complementares | 2 % | 6.349 | 0.127 |
|  |  | Custos directos |  |  | 6.476 |

Resíduos:
- colocação: mt18rmb010 Rodapé de cortiça em peças de 700x70x8 mm, acabamento envernizado em oficina; factor de resíduo 0.0129864

## Recursos

**mt18rmb010** m Rodapé de cortiça em peças de 700x70x8 mm, acabamento envernizado em oficina
Dados técnicos: Custo energético 94.792 MJ; Emissão de CO2 -2.398 kg; Código LER 17 02 01; Massa do elemento 1.4 kg; Volume 0.001273 m3
Resíduos:
- embalagem: re170203 Plástico. (componente de resíduo); rendimento 0.002 kg; Código LER 17 02 03; Massa do elemento 1 kg; Volume 0.001667 m3
