# Pavimento vinílico heterogéneo

- Propriedade do ficheiro: CYPE INGENIEROS, S.A.
- Formato: FIEBDC-3/2002
- Moeda: EUR
- Custos indirectos: 3.00 %
- IVA: 23.00 %

**RSS047** m² Pavimento vinílico heterogéneo, modelo Space "TARKETT", de 4,0 mm de espessura total, com camada de utilização de 0,65 mm de espessura, com tratamento de protecção superficial Top Clean XP, cor Anthracite Sequence e revés de polietileno expandido de células fechadas, de alta densidade, fornecido em placas com ligação macho-fêmea e autoportantes, de 50x50 cm, instalado sobre base suporte (não incluída neste preço).
Fornecimento e colocação de pavimento vinílico heterogéneo, modelo Space "TARKETT", de 4,0 mm de espessura total, com camada de utilização de 0,65 mm de espessura, com tratamento de protecção superficial Top Clean XP, cor Anthracite Sequence e revés de polietileno expandido de células fechadas, de alta densidade, fornecido em placas com ligação macho-fêmea e autoportantes, de 50x50 cm; peso total: 6400 g/m²; classificação ao uso, segundo EN ISO 10874: classe 23 para uso doméstico; classe 34 para uso comercial; classe 42 para uso industrial; redução dos sons de percussão 6 dB, segundo NP EN ISO 140-8; resistência ao fogo Bfl-s1, segundo NP EN 13501-1, sobre camada fina de nivelação não incluída neste preço. Incluindo p/p de marcação, cortes, tratamento de encontros, juntas perimetrais e juntas de dilatação do edifício, eliminação e limpeza final do pavimento.
Inclui: Implantação e recorte do pavimento. Colocação do pavimento. Limpeza final do pavimento.
Critério de medição de projecto: Superfície útil, medida segundo documentação gráfica de Projecto, descontando as aberturas de superfície maior de 1 m².
Critério de medição de obra: Medir-se-á a superfície realmente executada segundo especificações de Projecto, descontando as aberturas de superfície maior de 1 m².

| Código | Un | Descrição | Rendimento | Preço | Importância |
|---|---|---|---|---|---|
| mt18plh110j | m² | Placas heterogéneas com ligação macho-fêmea e autoportantes, de PVC, modelo Space, "TARKETT", de 50x50 cm e 4 mm de espessura total, com camada de utilização de 0,65 mm de espessura, com tratamento de protecção superficial Top Clean XP, cor Anthracite Sequence e revés de polietileno expandido de células fechadas, de alta densidade; peso total: 6400 g/m²; classificação ao uso, segundo EN ISO 10874: classe 23 para uso doméstico; classe 34 para uso comercial; classe 42 para uso industrial; redução dos sons de percussão 6 dB, segundo NP EN ISO 140-8; resistência ao fogo Bfl-s1, segundo NP EN 13501-1. (material) | 1.050 | 33.77 | 35.46 |
| mo026 | h | Oficial de 1ª instalador de revestimentos flexíveis. (mão de obra) | 0.233 | 16.85 | 3.93 |
| mo064 | h | Ajudante de instalador de revestimentos flexíveis. (mão de obra) | 0.117 | 16.45 | 1.92 |
| % | % | Custos directos complementares | 2 % | 41.31 | 0.83 |
|  |  | Custos directos |  |  | 42.14 |
