# Peça de escaiola para luz indirecta, para decoração perimetral de tecto

- Propriedade do ficheiro: CYPE Ingenieros S.A.
- Formato: FIEBDC-3/2016
- Programa: Gerador de preços para construção civil. CYPE Ingenieros, S.A.
- Data: 11/02/2025
- Moeda: EUR
- Custos indirectos: 3 %
- IVA: 23 %

## R Revestimentos

### RT Tectos falsos em interiores

#### RTP Pré-fabricados de escaiola

**RTP050** m Peça de escaiola para luz indirecta, para decoração perimetral de tecto.
Sanca tipo bandeja de escaiola de luz indirecta, de 17,4x10,4x121 cm, para decoração perimetral de tecto, fixada com cola para escaiola. Inclusive acessórios de fixação.
Inclui: Marcação do traçado das peças nos paramentos. Disposição e corte das peças. Humidificação da base de fixação. Espalhamento da cola. Colocação e enchimento das juntas das peças. Correcção de falhas de encontros entre peças, esquinas e cantos.
Critério de medição de projecto: Comprimento medido segundo documentação gráfica de Projecto.
Critério de medição de obra: Medir-se-á o comprimento realmente executado segundo especificações de Projecto.

| Código | Un | Descrição | Rendimento | Preço | Importância |
|---|---|---|---|---|---|
| mt12rea090a | m | Sanca tipo bandeja de escaiola de luz indirecta, de 17,4x10,4x121 cm. (material) | 1.05 | 7.15 | 7.508 |
| mt09eyc030 | kg | Cola para escaiola. (material) | 0.2 | 0.35 | 0.070 |
| mo035 | h | Oficial de 1ª escaiolador. (mão de obra) | 0.185 | 24.63 | 4.557 |
| % | % | Custos directos complementares | 2 % | 12.135 | 0.243 |
|  |  | Custos directos |  |  | 12.378 |

Resíduos:
- colocação: mt12rea090a Sanca tipo bandeja de escaiola de luz indirecta, de 17,4x10,4x121 cm; factor de resíduo 0.0053

## Recursos

**mt12rea090a** m Sanca tipo bandeja de escaiola de luz indirecta, de 17,4x10,4x121 cm
Dados técnicos: Custo energético 20.812 MJ; Emissão de CO2 0.925 kg; Código LER 17 08 02; Massa do elemento 6.1 kg; Volume 0.0061 m3
Resíduos:
- embalagem: re170203 Plástico. (componente de resíduo); rendimento 0.002 kg; Código LER 17 02 03; Massa do elemento 1 kg; Volume 0.001667 m3
