# Ângulo de escaiola de luz indirecta, para decoração perimetral de tecto

- Propriedade do ficheiro: CYPE Ingenieros S.A.
- Formato: FIEBDC-3/2016
- Programa: Gerador de preços para construção civil. CYPE Ingenieros, S.A.
- Data: 11/02/2025
- Moeda: EUR
- Custos indirectos: 3 %
- IVA: 23 %

## R Revestimentos

### RT Tectos falsos em interiores

#### RTP Pré-fabricados de escaiola

**RTP051** Ud Ângulo de escaiola de luz indirecta, para decoração perimetral de tecto.
Ângulo côncavo de escaiola para sanca tipo bandeja de escaiola de luz indirecta, 10 cm de altura, 27,5 cm de diâmetro da circunferência interior, 61,5 cm de largura total e 20,5 cm de raio, para decoração perimetral de tecto, fixado com cola para escaiola. Inclusive acessórios de fixação.
Inclui: Implantação da peça. Humidificação da base de fixação. Espalhamento da cola. Colocação e enchimento das juntas da peça. Correcção de encontros entre peças.
Critério de medição de projecto: Número de unidades previstas, segundo documentação gráfica de Projecto.
Critério de medição de obra: Medir-se-á o número de unidades realmente colocadas segundo especificações de Projecto.

| Código | Un | Descrição | Rendimento | Preço | Importância |
|---|---|---|---|---|---|
| mt12rea095a | Ud | Ângulo côncavo de escaiola para sanca tipo bandeja de escaiola de luz indirecta, 10 cm de altura, 27,5 cm de diâmetro da circunferência interior, 61,5 cm de largura total e 20,5 cm de raio. (material) | 1.05 | 15.99 | 16.790 |
| mt09eyc030 | kg | Cola para escaiola. (material) | 0.11 | 0.35 | 0.039 |
| mo035 | h | Oficial de 1ª escaiolador. (mão de obra) | 0.174 | 24.63 | 4.286 |
| % | % | Custos directos complementares | 2 % | 21.115 | 0.422 |
|  |  | Custos directos |  |  | 21.537 |

Resíduos:
- colocação: mt12rea095a; factor de resíduo 0.0053

## Recursos

**mt12rea095a** Ud Ângulo côncavo de escaiola para sanca tipo bandeja de escaiola de luz indirecta
Dados técnicos: Custo energético 4.926 MJ; Emissão de CO2 0.220 kg; Código LER 17 08 02; Massa do elemento 1.4 kg; Volume 0.0014 m3
Resíduos:
- embalagem: re170203 Plástico. (componente de resíduo); rendimento 0.002 kg; Código LER 17 02 03; Massa do elemento 1 kg; Volume 0.001667 m3
