# Aplique de escaiola

- Propriedade do ficheiro: CYPE Ingenieros S.A.
- Formato: FIEBDC-3/2016
- Programa: Gerador de preços para construção civil. CYPE Ingenieros, S.A.
- Data: 11/02/2025
- Moeda: EUR
- Custos indirectos: 3 %
- IVA: 23 %

## R Revestimentos

### RT Tectos falsos em interiores

#### RTP Pré-fabricados de escaiola

**RTP250** Ud Aplique de escaiola.
Aplique de escaiola, de 14x37x15 cm, fixado com cola para escaiola. Inclusive acessórios de fixação.
Inclui: Implantação da peça. Humidificação da base de fixação. Espalhamento da cola. Colocação e enchimento das juntas da peça.
Critério de medição de projecto: Número de unidades previstas, segundo documentação gráfica de Projecto.
Critério de medição de obra: Medir-se-á o número de unidades realmente colocadas segundo especificações de Projecto.

| Código | Un | Descrição | Rendimento | Preço | Importância |
|---|---|---|---|---|---|
| mt12rea210a | Ud | Aplique de escaiola, de 14x37x15 cm. (material) | 1.05 | 15.24 | 16.002 |
| mt09eyc030 | kg | Cola para escaiola. (material) | 0.01 | 0.35 | 0.004 |
| mo035 | h | Oficial de 1ª escaiolador. (mão de obra) | 0.174 | 24.63 | 4.286 |
| % | % | Custos directos complementares | 2 % | 20.292 | 0.406 |
|  |  | Custos directos |  |  | 20.698 |
