# Reparação de impermeabilização de piscinas. Sistema Drypool "GRUPO PUMA"

- Propriedade do ficheiro: CYPE Ingenieros S.A.
- Formato: FIEBDC-3/2016
- Programa: Gerador de preços para construção civil. CYPE Ingenieros, S.A.
- Data: 11/02/2025
- Moeda: EUR
- Custos indirectos: 3 %
- IVA: 23 %

## U Infra-estruturas no logradouro

### UP Piscinas

#### UPY Reparações

**UPY120** m² Reparação de impermeabilização de piscinas. Sistema Drypool "GRUPO PUMA".
Reparação de impermeabilização de piscinas. Sistema Drypool "GRUPO PUMA", formado por duas camadas de argamassa impermeabilizante semi-flexível bicomponente, Morcem Dry SF Plus "GRUPO PUMA", cor cinzento, à base de cimento branco de alta resistência, inertes seleccionados, aditivos especiais e resinas espalhada com palustra dentada, reforçada com malha de fibra de vidro anti-álcalis, Malla Drypool "GRUPO PUMA" colocada em 20 % da sua superfície, embebida entre duas camadas de argamassa impermeabilizante; com execução prévia de ângulo côncavo, a meia cana, em encontros com argamassa reparadora, reforçada com fibras, resistente aos sulfatos, Morcemrest RF35 "GRUPO PUMA", classe R3, tipo CC, segundo NP EN 1504-3.
Critérios considerados na determinação do preço da unidade de obra: O preço não inclui o revestimento.
Inclui: Limpeza e preparação da superfície suporte. Execução de meia cana com argamassa. Aplicação da primeira camada de impermeabilizante. Colocação da malha. Aplicação da segunda camada de impermeabilizante.
Critério de medição de projecto: Superfície medida em projecção horizontal, segundo documentação gráfica de Projecto, desde as faces interiores dos parapeitos ou muretes perimetrais que a limitam.
Critério de medição de obra: Medir-se-á, em projecção horizontal, a superfície realmente executada segundo especificações de Projecto, desde as faces interiores dos parapeitos ou muretes perimetrais que a limitam.

| Código | Un | Descrição | Rendimento | Preço | Importância |
|---|---|---|---|---|---|
| mt15igp006a | kg | Argamassa impermeabilizante semi-flexível bicomponente, Morcem Dry SF Plus "GRUPO PUMA", cor cinzento, à base de cimento branco de alta resistência, inertes seleccionados, aditivos especiais e resinas, com certificado de potabilidade, segundo NP EN 1504-2. (material) | 4.4 | 2.47 | 10.868 |
| mt15igp052a | m² | Malha de fibra de vidro anti-álcalis, Malla Drypool "GRUPO PUMA". (material) | 0.2 | 1.94 | 0.388 |
| mt28mrp011b | kg | Argamassa reparadora, reforçada com fibras, resistente aos sulfatos, de alta resistência mecânica e retracção compensada, Morcemrest RF35 "GRUPO PUMA", com uma resistência à compressão aos 28 dias maior ou igual a 40 N/mm² e um módulo de elasticidade maior ou igual a 17000 N/mm², classe R3, tipo CC, segundo NP EN 1504-3, Euroclasse A1 de reacção ao fogo, segundo NP EN 13501-1, composta por cimentos especiais, inertes seleccionados, aditivos e fibras, aplicado em espessuras até 35 mm na vertical e 75 mm na horizontal. (material) | 3.6 | 0.71 | 2.556 |
| mo029 | h | Oficial de 1ª aplicador de lâminas impermeabilizantes. (mão de obra) | 0.188 | 24.63 | 4.630 |
| mo067 | h | Ajudante de aplicador de lâminas impermeabilizantes. (mão de obra) | 0.188 | 24.04 | 4.520 |
| % | % | Custos directos complementares | 2 % | 22.962 | 0.459 |
|  |  | Custos directos |  |  | 23.421 |

Resíduos:
- colocação: mt15igp006a; factor de resíduo 0.0066
- colocação: mt15igp052a Malha de fibra de vidro anti-álcalis, Malla Drypool "GRUPO PUMA"; factor de resíduo 0.055
- colocação: mt28mrp011b; factor de resíduo 0.0063

## Recursos

**mt15igp006a** kg Argamassa impermeabilizante semi-flexível bicomponente
Dados técnicos: Custo energético 3.176 MJ; Emissão de CO2 0.223 kg; Código LER 17 01 01; Massa do elemento 1 kg; Volume 0.000667 m3
Resíduos:
- embalagem: re150101 Embalagens de papel e cartão. (componente de resíduo); rendimento 0.003 kg; Código LER 15 01 01; Massa do elemento 1 kg; Volume 0.001333 m3
- embalagem: re150104 Embalagens de metal. (componente de resíduo); rendimento 0.003 kg; Código LER 15 01 04; Massa do elemento 1 kg; Volume 0.001667 m3
- embalagem: re170201 Madeira. (componente de resíduo); rendimento 0.003 kg; Código LER 17 02 01; Massa do elemento 1 kg; Volume 0.000909 m3
- embalagem: re170203 Plástico. (componente de resíduo); rendimento 0.001 kg; Código LER 17 02 03; Massa do elemento 1 kg; Volume 0.001667 m3

**mt15igp052a** m² Malha de fibra de vidro anti-álcalis, Malla Drypool "GRUPO PUMA"
Dados técnicos: Custo energético 6.517 MJ; Emissão de CO2 0.321 kg; Código LER 17 02 03; Massa do elemento 0.06 kg; Volume 0.0001 m3
Resíduos:
- embalagem: re170203 Plástico; rendimento 0.024 kg

**mt28mrp011b** kg Argamassa reparadora
Dados técnicos: Custo energético 5.534 MJ; Emissão de CO2 0.544 kg; Código LER 17 01 01; Massa do elemento 1 kg; Volume 0.000667 m3
Resíduos:
- embalagem: re150101 Embalagens de papel e cartão; rendimento 0.014 kg
- embalagem: re170201 Madeira; rendimento 0.001 kg
- embalagem: re170203 Plástico; rendimento 0.003 kg
