# Reabilitação energética de fachada através de insuflação

- Propriedade do ficheiro: CYPE INGENIEROS, S.A.
- Formato: FIEBDC-3/2002
- Moeda: EUR
- Custos indirectos: 3.00 %
- IVA: 23.00 %

**ZFI010** m² Reabilitação energética de fachada através de insuflação, desde o interior, de isolamento termo-acústico de nódulos de lã mineral natural (LMN) sem ligantes, Supafil 034 "KNAUF INSULATION", com densidade 35 kg/m³ e condutibilidade térmica 0,034 W/(m°C), no interior da caixa de ar da fachada, de 50 mm de espessura média; tapamento dos furos realizados no paramento com posterior vedação; e camada de tinta plástica com textura lisa, cor branca, acabamento mate, com uma demão de primário com primário à base de copolímeros acrílicos em suspensão aquosa e duas demãos de acabamento com tinta plástica (rendimento: 0,187 l/m² cada demão).
Reabilitação energética de fachada de dois panos, preenchendo o interior da caixa de ar de 50 mm de espessura média, através da insuflação, desde o interior, de isolamento termo-acústico de nódulos de lã mineral natural (LMN) sem ligantes, Supafil 034 "KNAUF INSULATION", com densidade 35 kg/m³ e condutibilidade térmica 0,034 W/(m°C); tapamento dos furos realizados no paramento, através de argamassa de cimento com posterior vedação com massa e lixagem; e camada de tinta plástica com textura lisa, cor branca, acabamento mate, através da aplicação de uma demão de primário de primário à base de copolímeros acrílicos em suspensão aquosa como fixador de superfície e duas demãos de acabamento com tinta plástica em dispersão aquosa tipo II (rendimento: 0,187 l/m² cada demão). Inclusive p/p de inspecção endoscópica da caixa de ar, marcação de furos, execução de furos, maquinaria para insuflação, protecção de elementos contíguos e limpeza da superfície a pintar. Totalmente terminado.
Inclui: Inspecção endoscópica da caixa de ar. Implantação das perfurações. Realização de furos no paramento. Protecção dos elementos da envolvente que podem ser afectados durante os trabalhos de insuflação. Insuflação do isolamento. Vedação das perfurações. Limpeza da superfície a pintar. Aplicação da demão de primário. Aplicação das demãos de acabamento.
Critério de medição de projecto: Superfície medida segundo documentação gráfica de Projecto.
Critério de medição de obra: Medir-se-á a superfície realmente executada segundo especificações de Projecto.

| Código | Un | Descrição | Rendimento | Preço | Importância |
|---|---|---|---|---|---|
| mt16lki130a | kg | Nódulos de lã mineral natural (LMN) sem ligantes, Supafil 034 "KNAUF INSULATION", não aptos como suporte nutritivo para o desenvolvimento de fungos nem bactérias, densidade 35 kg/m³, condutibilidade térmica 0,034 W/(m°C), Euroclasse A1 de reacção ao fogo e capacidade de absorção de água a curto prazo <=1 kg/m², segundo EN 14064-1, para injecção ou enchimento de câmaras. (material) | 1.840 | 4.74 | 8.72 |
| mt09moe080a | kg | Argamassa de cimento, cor cinzento, composto de cimento, inertes seleccionados e aditivos, tipo GP CSIII W2 segundo EN 998-1. (material) | 0.600 | 0.21 | 0.13 |
| mt27pfj021a | kg | Pasta de interior e exterior de presa rápida, cor cinzento, aplicada com espátula, palustra ou pistola. (material) | 0.200 | 4.37 | 0.87 |
| mt27pfp010b | l | Primário à base de copolímeros acrílicos em suspensão aquosa, para favorecer a coesão de suportes pouco consistentes e a aderência de pinturas. (material) | 0.125 | 3.30 | 0.41 |
| mt27pij040a | l | Tinta plástica para interior em dispersão aquosa, lavável, tipo II, permeável ao vapor de água, cor branco, acabamento mate, aplicada com broxa, rolo ou pistola. (material) | 0.374 | 1.55 | 0.58 |
| mq08mpa010 | h | Maquinaria para insuflação de isolamento em caixas de ar. (equipamento) | 0.115 | 13.00 | 1.50 |
| mo030 | h | Oficial de 1ª aplicador de produtos isolantes. (mão de obra) | 0.261 | 16.85 | 4.40 |
| mo068 | h | Ajudante de aplicador de produtos isolantes. (mão de obra) | 0.261 | 16.45 | 4.29 |
| mo038 | h | Oficial de 1ª pintor. (mão de obra) | 0.174 | 16.85 | 2.93 |
| mo076 | h | Ajudante de pintor. (mão de obra) | 0.025 | 16.45 | 0.41 |
| % | % | Custos directos complementares | 2 % | 24.24 | 0.48 |
|  |  | Custos directos |  |  | 24.72 |
