# Reabilitação energética de fachadas e paredes divisórias através do sistema "ISOVER" de isolamento termo-acústico e revestimento interior directo

- Propriedade do ficheiro: CYPE INGENIEROS, S.A.
- Formato: FIEBDC-3/2002
- Moeda: EUR
- Custos indirectos: 3.00 %
- IVA: 23.00 %

**ZFT020** m² Reabilitação energética de fachadas e paredes divisórias através do sistema "ISOVER" de isolamento termo-acústico e revestimento interior directo, formado por placa de gesso laminado, de 10 mm de espessura, com um painel de lã de vidro de 40 mm de espessura, Calibel "ISOVER", dimensões 1200x2600 mm, resistência térmica 1,2 m²°C/W, condutibilidade térmica 0,034 W/(m°C), assente com massa de colagem, colocado em divisões interiores e pelo interior de fachadas; e duas demãos de tinta plástica, cor branca, acabamento mate, textura lisa, (rendimento: 0,1 l/m² cada demão); aplicação prévia de uma demão de primário à base de copolímeros acrílicos em suspensão aquosa.
Reabilitação energética de fachadas e paredes divisórias através do sistema "ISOVER" de isolamento termo-acústico e revestimento interior directo, formado por placa de gesso laminado de 10 mm de espessura, com um painel de lã de vidro de 40 mm de espessura, Calibel "ISOVER", dimensões 1200x2600 mm, resistência térmica 1,2 m²°C/W, condutibilidade térmica 0,034 W/(m°C), calor específico 800 J/kgK, factor de resistência à difusão do vapor de água 1 e Euroclasse A2-s1, d0 de reacção ao fogo, assente com massa de colagem, colocado em divisões interiores e pelo interior de fachadas; e duas demãos de tinta plástica, cor branca, acabamento mate, textura lisa, (rendimento: 0,1 l/m² cada demão); aplicação prévia de uma demão de primário à base de copolímeros acrílicos em suspensão aquosa. Inclusive fixações, massa e fita para o tratamento de juntas e acessórios de montagem.
Inclui: Marcação. Nivelamento e limpeza da base. Disposição e calço da placa com prévia marcação das aberturas de fachada, mecanismos e passagem de instalações. Assentamento da placa com massa de colagem. Nivelamento e aprumo da placa. Colocação da placa seguinte nivelando-a independentemente e posteriormente com a anterior já colocada, e assim sucessivamente. Fixação de aros, instalações e mecanismos. Tratamento de juntas. Limpeza da superfície a pintar. Aplicação da demão de primário. Aplicação de duas demãos de acabamento.
Critério de medição de projecto: Superfície medida segundo documentação gráfica de Projecto.
Critério de medição de obra: Medir-se-á a superfície realmente executada segundo especificações de Projecto.
Critérios considerados na determinação do preço da unidade de obra: O preço inclui a resolução de encontros e pontos singulares e os trabalhos auxiliares de pedreiro para instalações.

| Código | Un | Descrição | Rendimento | Preço | Importância |
|---|---|---|---|---|---|
| mt12psg035a | kg | Massa de colagem, segundo EN 14496. (material) | 3.500 | 0.47 | 1.65 |
| mt12lvi010gbQc | m² | Placa de gesso laminado de 10 mm de espessura, com um painel de lã de vidro de 40 mm de espessura, Calibel "ISOVER", dimensões 1200x2600 mm, resistência térmica 1,2 m²°C/W, condutibilidade térmica 0,034 W/(m°C), calor específico 800 J/kgK, factor de resistência à difusão do vapor de água 1 e Euroclasse A2-s1, d0 de reacção ao fogo, segundo EN 13162. (material) | 1.050 | 22.95 | 24.10 |
| mt12psg030a | kg | Massa de juntas, segundo EN 13963. (material) | 0.300 | 1.00 | 0.30 |
| mt12psg040a | m | Fita microperfurada de papel, segundo EN 13963. (material) | 1.600 | 0.03 | 0.05 |
| mt27pfp010b | l | Primário à base de copolímeros acrílicos em suspensão aquosa, para favorecer a coesão de suportes pouco consistentes e a aderência de pinturas. (material) | 0.125 | 3.30 | 0.41 |
| mt27pir010a | l | Tinta plástica ecológica para interior à base de copolímeros acrílicos em dispersão aquosa, dióxido de titânio e pigmentos extendedores seleccionados, cor branco, acabamento mate, textura lisa, de grande resistência à humidade, permeável ao vapor de água, transpirável e resistente aos raios UV, para aplicar com trincha, rolo ou pistola. (material) | 0.200 | 4.44 | 0.89 |
| mo053 | h | Oficial de 1ª montador de pré-fabricados interiores. (mão de obra) | 0.306 | 19.38 | 5.93 |
| mo100 | h | Ajudante de montador de pré-fabricados interiores. (mão de obra) | 0.109 | 18.40 | 2.01 |
| mo038 | h | Oficial de 1ª pintor. (mão de obra) | 0.164 | 18.85 | 3.09 |
| mo076 | h | Ajudante de pintor. (mão de obra) | 0.020 | 18.40 | 0.37 |
| % | % | Custos directos complementares | 2 % | 38.80 | 0.78 |
|  |  | Custos directos |  |  | 39.58 |
