# Substituição de lâmpada incandescente por lâmpada de baixo consumo

- Propriedade do ficheiro: CYPE Ingenieros S.A.
- Formato: FIEBDC-3/2016
- Programa: Gerador de preços para construção civil. CYPE Ingenieros, S.A.
- Data: 25/10/2022
- Moeda: EUR
- Custos indirectos: 3 %
- IVA: 23 %

## Z Reabilitação energética

### ZI Iluminação

#### ZIA Lâmpadas

**ZIA010** Ud Substituição de lâmpada incandescente por lâmpada de baixo consumo.
Reabilitação energética no sistema de iluminação do edifício através da substituição de lâmpada incandescente existente por lâmpada fluorescente compacta tripla (TC-TEL), de 26 (W) de potência. Incluindo desmontagem da lâmpada existente com meios manuais, remoção e carga manual para camião ou contentor.
Inclui: Desmontagem da lâmpada. Carga manual do material desmontado para camião ou contentor. Marcação. Colocação da lâmpada. Verificação do seu correcto funcionamento.
Critério de medição de projecto: Número de unidades previstas, segundo documentação gráfica de Projecto.
Critério de medição de obra: Medir-se-á o número de unidades realmente executadas segundo especificações de Projecto.

| Código | Un | Descrição | Rendimento | Preço | Importância |
|---|---|---|---|---|---|
| mt34tuf020t | Ud | Lâmpada fluorescente compacta TC-TEL de 26 W. (material) | 1 | 8.69 | 8.690 |
| mo003 | h | Oficial de 1ª electricista. (mão de obra) | 0.022 | 20.72 | 0.456 |
| mo102 | h | Ajudante de electricista. (mão de obra) | 0.022 | 19.64 | 0.432 |
| % | % | Custos directos complementares | 2 % | 9.578 | 0.192 |
|  |  | Custos directos |  |  | 9.770 |
