# Desmontagem de papeleira

- Propriedade do ficheiro: CYPE INGENIEROS, S.A.
- Formato: FIEBDC-3/2002
- Moeda: EUR
- Custos indirectos: 3.00 %
- IVA: 23.00 %

## D Demolições

### DT Equipamento urbano

#### DTM Mobiliário urbano

**DTM020** Ud Desmontagem de papeleira.
Desmontagem de papeleira de alumínio, com martelo pneumático, e carga manual para camião ou contentor.
Critérios considerados na determinação do preço da unidade de obra: O preço inclui a reparação de defeitos na superfície de apoio.
Inclui: Desmontagem do elemento. Reparação da superfície de apoio. Remoção e armazenamento do material desmontado. Limpeza dos restos da obra. Carga manual do material desmontado e restos da obra para camião ou contentor.
Critério de medição de projecto: Número de unidades previstas, segundo documentação gráfica de Projecto.
Critério de medição de obra: Será medido o número de unidades realmente desmontadas segundo especificações de Projecto.

| Código | Un | Descrição | Rendimento | Preço | Importância |
|---|---|---|---|---|---|
| mq05mai030 | h | Martelo pneumático. (equipamento) | 0.102 | 4.66 | 0.48 |
| mq05pdm110 | h | Compressor portátil diesel média pressão 10 m³/min. (equipamento) | 0.046 | 7.90 | 0.36 |
| mo041 | h | Oficial de 1ª construção de obra civil. (mão de obra) | 0.092 | 22.68 | 2.09 |
| mo087 | h | Ajudante de construção de obra civil. (mão de obra) | 0.129 | 22.13 | 2.85 |
| % | % | Custos directos complementares | 2 % | 5.78 | 0.12 |
|  |  | Custos directos |  |  | 5.90 |
