# Camada de acabamento superficial para pavimento de aglomerado asfáltico, sistema "COMPOSAN INDUSTRIAL Y TECNOLOGÍA"

- Propriedade do ficheiro: CYPE INGENIEROS, S.A.
- Formato: FIEBDC-3/2002
- Moeda: EUR
- Custos indirectos: 3.00 %
- IVA: 23.00 %

## M Pavimentos urbanos

### MP Pavimentos urbanos

#### MPI Sistemas de pavimentos

**MPI030** m² Camada de acabamento superficial para pavimento de aglomerado asfáltico, sistema "COMPOSAN INDUSTRIAL Y TECNOLOGÍA".
Camada de acabamento superficial para pavimento de aglomerado asfáltico, realizada com o sistema Compo LSP "COMPOSAN INDUSTRIAL Y TECNOLOGÍA", através da aplicação de leitada sintética LB-1 formada por água, emulsão, Compo LSP, cor vermelho, à base de resinas sintéticas e pigmentos (3,315 kg/m²) e inerte britado, aplicada mecanicamente com máquina autopropulsada.
Critérios considerados na determinação do preço da unidade de obra: O preço não inclui a superfície suporte nem a preparação da superfície suporte.
Inclui: Aplicação mecânica, com máquina autopropulsada, da camada de acabamento.
Critério de medição de projecto: Superfície medida em projecção horizontal, segundo documentação gráfica de Projecto.
Critério de medição de obra: Medir-se-á, em projecção horizontal, a superfície realmente executada segundo especificações de Projecto.

| Código | Un | Descrição | Rendimento | Preço | Importância |
|---|---|---|---|---|---|
| mt47cit025a | kg | Emulsão, Compo LSP "COMPOSAN INDUSTRIAL Y TECNOLOGÍA", cor vermelho, à base de resinas sintéticas e pigmentos. (material) | 3.315 | 4.35 | 14.42 |
| mt01arp050a | t | Agregado britado de 0 a 6 mm de diâmetro, com desgaste no ensaio de Los Angeles < 25. (material) | 0.011 | 12.64 | 0.14 |
| mt01arp050b | t | Agregado britado de 6 a 12 mm de diâmetro, com desgaste no ensaio de Los Angeles < 25. (material) | 0.003 | 12.64 | 0.04 |
| mq11ext030 | h | Espalhadora asfáltica sobre rastos, de 81 kW. (equipamento) | 0.003 | 231.73 | 0.70 |
| mo041 | h | Oficial de 1ª construção de obra civil. (mão de obra) | 0.008 | 22.68 | 0.18 |
| mo087 | h | Ajudante de construção de obra civil. (mão de obra) | 0.008 | 22.13 | 0.18 |
| % | % | Custos directos complementares | 2 % | 15.66 | 0.31 |
|  |  | Custos directos |  |  | 15.97 |
