# Camada de desgaste de cor, de mistura sintética a quente, sistema "COMPOSAN INDUSTRIAL Y TECNOLOGÍA"

- Propriedade do ficheiro: CYPE INGENIEROS, S.A.
- Formato: FIEBDC-3/2002
- Moeda: EUR
- Custos indirectos: 3.00 %
- IVA: 23.00 %

## M Pavimentos urbanos

### MP Pavimentos urbanos

#### MPI Sistemas de pavimentos

**MPI040** m² Camada de desgaste de cor, de mistura sintética a quente, sistema "COMPOSAN INDUSTRIAL Y TECNOLOGÍA".
Camada de desgaste de cor, de 4 cm de espessura total aproximada, realizada com o sistema Compolor Gardner 12 "COMPOSAN INDUSTRIAL Y TECNOLOGÍA", através da aplicação de uma mistura sintética a quente AC16 surf D formada por ligante sintético, Compolor Gardner 12 (5,67 kg/m²), corante sintético e inerte britado, aplicada mecanicamente com máquina autopropulsada e compactador de cilindros vibratórios.
Critérios considerados na determinação do preço da unidade de obra: O preço não inclui a superfície suporte nem a preparação da superfície suporte.
Inclui: Aplicação mecânica, com máquina autopropulsada e compactador de cilindros vibratórios, da camada de desgaste.
Critério de medição de projecto: Superfície medida em projecção horizontal, segundo documentação gráfica de Projecto.
Critério de medição de obra: Medir-se-á, em projecção horizontal, a superfície realmente executada segundo especificações de Projecto.

| Código | Un | Descrição | Rendimento | Preço | Importância |
|---|---|---|---|---|---|
| mt47cit600b | kg | Ligante sintético, Compolor Gardner 12 "COMPOSAN INDUSTRIAL Y TECNOLOGÍA". (material) | 5.670 | 3.97 | 22.51 |
| mt47cit602 | kg | Corante sintético para aglomerados. (material) | 2.920 | 2.17 | 6.34 |
| mt01arp050a | t | Agregado britado de 0 a 6 mm de diâmetro, com desgaste no ensaio de Los Angeles < 25. (material) | 0.079 | 12.64 | 1.00 |
| mt01arp050b | t | Agregado britado de 6 a 12 mm de diâmetro, com desgaste no ensaio de Los Angeles < 25. (material) | 0.033 | 12.64 | 0.42 |
| mt01arp050c | t | Agregado britado de 12 a 18 mm de diâmetro, com desgaste no ensaio de Los Angeles < 25. (material) | 0.013 | 12.12 | 0.16 |
| mq11ext030 | h | Espalhadora asfáltica sobre rastos, de 81 kW. (equipamento) | 0.003 | 231.73 | 0.70 |
| mq02ron010a | h | Cilindro vibratório tandem auto-propulsado, de 24,8 kW, de 2450 kg, largura de trabalho 100 cm. (equipamento) | 0.003 | 56.81 | 0.17 |
| mq11com010 | h | Compactador de pneus auto-propulsado, de 12/22 t. (equipamento) | 0.003 | 66.47 | 0.20 |
| mo041 | h | Oficial de 1ª construção de obra civil. (mão de obra) | 0.020 | 22.68 | 0.45 |
| mo087 | h | Ajudante de construção de obra civil. (mão de obra) | 0.020 | 22.13 | 0.44 |
| % | % | Custos directos complementares | 2 % | 32.39 | 0.65 |
|  |  | Custos directos |  |  | 33.04 |
