# Conjunto multidesporto

- Propriedade do ficheiro: CYPE INGENIEROS, S.A.
- Formato: FIEBDC-3/2002
- Moeda: EUR
- Custos indirectos: 3.00 %
- IVA: 23.00 %

## T Equipamento urbano

### TD Equipamentos desportivos

#### TDG Jogos desportivos

**TDG100** Ud Conjunto multidesporto.
Conjunto multidesporto composto dos seguintes elementos: BALIZA: anti-vandalismo, de 3 m de base e 2 m de altura, postes e barra de secção quadrada de 80x80 mm de aço com suportes de poliamida para fixação da rede à baliza (não incluída neste preço); TABELA: tabela anti-vandalismo de chapa galvanizada perfurada, de 120x90 cm, aro de varão maciço colocado a uma altura de 3,05 m e rede de cabo de aço plastificado, fixado a uma base de betão C20/25 (X0(P); D25; S2; Cl 1,0).
Critérios considerados na determinação do preço da unidade de obra: O preço inclui a escavação.
Inclui: Marcação. Escavação com meios manuais. Betonagem da base de apoio. Montagem e fixação do equipamento desportivo. Verificação do seu correcto funcionamento.
Critério de medição de projecto: Número de unidades previstas, segundo documentação gráfica de Projecto.
Critério de medição de obra: Medir-se-á o número de unidades realmente executadas segundo especificações de Projecto.

| Código | Un | Descrição | Rendimento | Preço | Importância |
|---|---|---|---|---|---|
| mt52dep310 | Ud | Conjunto multidesporto composto dos seguintes elementos: baliza anti-vandalismo, de 3 m de base e 2 m de altura, postes e barra de secção quadrada de 80x80 mm de aço com suportes de poliamida para fixação da rede à baliza (não incluída neste preço); tabela com tabela anti-vandalismo de chapa galvanizada perfurada, de 120x90 cm, aro de varão maciço colocado a uma altura de 3,05 m e rede de cabo de aço plastificado. Inclusive chapas metálicas e parafusos de segurança para a ligação entre a baliza e a tabela. (material) | 1.000 | 1702.08 | 1702.08 |
| mt10hmf020fa | m³ | Betão simples C20/25 (X0(P); D25; S2; Cl 1,0), fabricado em central, segundo NP EN 206. (material) | 0.650 | 76.59 | 49.78 |
| mo041 | h | Oficial de 1ª construção de obra civil. (mão de obra) | 3.300 | 22.68 | 74.84 |
| mo087 | h | Ajudante de construção de obra civil. (mão de obra) | 4.950 | 22.13 | 109.54 |
| mo011 | h | Oficial de 1ª montador. (mão de obra) | 3.300 | 23.31 | 76.92 |
| mo080 | h | Ajudante de montador. (mão de obra) | 4.950 | 22.13 | 109.54 |
| % | % | Custos directos complementares | 2 % | 2122.70 | 42.45 |
|  |  | Custos directos |  |  | 2165.15 |
