# Candeeiro de pé de aço corten

- Propriedade do ficheiro: CYPE INGENIEROS, S.A.
- Formato: FIEBDC-3/2002
- Moeda: EUR
- Custos indirectos: 3.00 %
- IVA: 23.00 %

## T Equipamento urbano

### TI Iluminação viária

#### TIB Balizadores

**TIB010** Ud Candeeiro de pé de aço corten.
Balizador modelo Área "SANTA & COLE", de 1100 mm de altura, composto por corpo de aço corten de 6 mm de espessura com forma de tetraedro e reflector inclinado de aço inoxidável AISI 304, com 3 led de 25 W, classe de protecção I, grau de protecção IP66, fixado a uma base de betão C20/25 (X0(P); D25; S2; Cl 1,0). Inclusive marcação, escavação manual do terreno, elementos de ancoragem, acessórios e eliminação e limpeza do material sobrante.
Inclui: Marcação. Escavação. Betonagem da base de apoio. Colocação dos elementos de ancoragem. Fixação do candeeiro de pé. Ligação. Colocação da lâmpada e acessórios. Eliminação e limpeza do material sobrante.
Critério de medição de projecto: Número de unidades previstas, segundo documentação gráfica de Projecto.
Critério de medição de obra: Medir-se-á o número de unidades realmente executadas segundo especificações de Projecto.

| Código | Un | Descrição | Rendimento | Preço | Importância |
|---|---|---|---|---|---|
| mt34syc301b | Ud | Balizador modelo Área "SANTA & COLE", de 1100 mm de altura, composto por corpo de aço corten de 6 mm de espessura com forma de tetraedro e reflector inclinado de aço inoxidável AISI 304, com 3 led de 25 W, classe de protecção I, grau de protecção IP66, inclusive pernos de ancoragem. (material) | 1.000 | 1593.78 | 1593.78 |
| mt10hmf020fa | m³ | Betão simples C20/25 (X0(P); D25; S2; Cl 1,0), fabricado em central, segundo NP EN 206. (material) | 0.250 | 76.59 | 19.15 |
| mo020 | h | Oficial de 1ª construção. (mão de obra) | 0.220 | 22.68 | 4.99 |
| mo077 | h | Ajudante de construção. (mão de obra) | 0.220 | 22.13 | 4.87 |
| mo003 | h | Oficial de 1ª electricista. (mão de obra) | 0.220 | 23.31 | 5.13 |
| mo102 | h | Ajudante de electricista. (mão de obra) | 0.220 | 22.09 | 4.86 |
| % | % | Custos directos complementares | 2 % | 1632.78 | 32.66 |
|  |  | Custos directos |  |  | 1665.44 |
